# Luminaria con soporte mural

- Propiedad del archivo: CYPE Ingenieros S.A.
- Formato: FIEBDC-3/2016
- Programa: Generador de precios de la construcción. CYPE Ingenieros, S.A.
- Fecha: 23/05/2024
- Ámbito geográfico: México
- Divisa: MXN
- Costes indirectos: 3 %
- Gastos generales: 13 %
- Beneficio industrial: 6 %
- IVA: 16 %

## T Equipamiento urbano

### TI Iluminación viaria

#### TIF Farolas

**TIF005** Ud Luminaria con soporte mural.
Luminaria rectangular de aluminio anodizado, modelo Rama Led "SANTA & COLE", de 70 W de potencia máxima, de 1163x200x98 mm, óptica de alto rendimiento de tecnología led, soporte mural de acero inoxidable AISI 304 y 48 led de 1,5 W, clase de protección I, grado de protección IP66; fijada mecánicamente al paramento vertical. Incluso, accesorios y elementos de fijación. Totalmente montada, conexionada y comprobada.
Incluye: Replanteo. Fijación del soporte. Colocación de la luminaria. Conexionado. Limpieza del elemento.
Criterio de cuantificación de proyecto: Número de unidades previstas, según documentación gráfica de Proyecto.
Criterio de cuantificación de obra: Se medirá el número de unidades realmente ejecutadas según especificaciones de Proyecto.

| Código | Ud | Descripción | Rendimiento | Precio | Importe |
|---|---|---|---|---|---|
| mt34syc215h | Ud | Luminaria rectangular de aluminio anodizado, modelo Rama Led "SANTA & COLE", de 70 W de potencia máxima, de 1163x200x98 mm, óptica de alto rendimiento de tecnología led, soporte mural de acero inoxidable AISI 304 y 48 led de 1,5 W, clase de protección I, grado de protección IP66, incluso taquetes y tornillos de fijación. (material) | 1 | 41993.21 | 41993.210 |
| mq07cce010a | h | Camión con cesta elevadora de brazo articulado de 16 m de altura máxima de trabajo y 260 kg de carga máxima. (maquinaria) | 0.22 | 328.49 | 72.268 |
| mo003 | h | Oficial electricista. (mano de obra) | 0.347 | 123.28 | 42.778 |
| mo102 | h | Ayudante electricista. (mano de obra) | 0.347 | 72.91 | 25.300 |
| % | % | Herramienta menor | 2 % | 42133.556 | 842.671 |
|  |  | Costes directos |  |  | 42976.227 |

## Recursos

**mt34syc215h** Ud Luminaria rectangular de aluminio anodizado
Datos técnicos: Coste energético 392.835 MJ; Emisión de CO2 55.249 kg
Residuos:
- embalaje: re150101 Envases de papel y cartón. (componente de residuo); rendimiento 0.18 kg; Código LER 15 01 01; Masa del elemento 1 kg; Volumen 0.001333 m3
- embalaje: re170203 Plástico. (componente de residuo); rendimiento 0.09 kg; Código LER 17 02 03; Masa del elemento 1 kg; Volumen 0.001667 m3
