# Farola con columna metálica

- Propiedad del archivo: CYPE Ingenieros S.A.
- Formato: FIEBDC-3/2016
- Programa: Generador de precios de la construcción. CYPE Ingenieros, S.A.
- Fecha: 23/05/2024
- Ámbito geográfico: México
- Divisa: MXN
- Costes indirectos: 3 %
- Gastos generales: 13 %
- Beneficio industrial: 6 %
- IVA: 16 %

## T Equipamiento urbano

### TI Iluminación viaria

#### TIF Farolas

**TIF010** Ud Farola con columna metálica.
Farola, modelo Rama Led "SANTA & COLE", de 6200 mm de altura, compuesta por columna cilíndrica de dos tramos, con el tramo inferior de acero galvanizado pintado, de 152 mm de diámetro y el tramo superior de acero inoxidable AISI 304, de 129 mm de diámetro, acabado pulido y 1 luminaria rectangular de aluminio anodizado, de 50 W de potencia máxima, de 1163x200x98 mm, con óptica de alto rendimiento de tecnología led y 48 led de 1 W, clase de protección I, grado de protección IP66. Incluso dado de cimentación realizado con concreto simple f'c=20 MPa (200 kg/cm²), clasificación de exposición A1, tamaño máximo del agregado 20 mm, revenimiento menor de 5 cm, accesorios y elementos de anclaje. Totalmente montada, conexionada y comprobada.
Criterio de valoración económica: El precio no incluye la excavación.
Incluye: Formación de cimentación de concreto simple. Preparación de la superficie de apoyo. Fijación de la columna. Colocación de la luminaria. Conexionado. Limpieza del elemento.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.448 | 1228.98 | 550.583 |
| mt34syc015nI | Ud | Farola, modelo Rama Led "SANTA & COLE", de 6200 mm de altura, compuesta por columna cilíndrica de dos tramos, con el tramo inferior de acero galvanizado pintado, de 152 mm de diámetro y el tramo superior de acero inoxidable AISI 304, de 129 mm de diámetro, acabado pulido y 1 luminaria rectangular de aluminio anodizado, de 50 W de potencia máxima, de 1163x200x98 mm, con óptica de alto rendimiento de tecnología led y 48 led de 1 W, clase de protección I, grado de protección IP66, incluso placa base y anclas. (material) | 1 | 91501.01 | 91501.010 |
| mq07gte010a | h | Grúa autopropulsada de brazo telescópico con una capacidad de elevación de 12 t y 20 m de altura máxima de trabajo. (maquinaria) | 0.22 | 848.05 | 186.571 |
| mq07cce010a | h | Camión con cesta elevadora de brazo articulado de 16 m de altura máxima de trabajo y 260 kg de carga máxima. (maquinaria) | 0.22 | 328.49 | 72.268 |
| mo020 | h | Oficial albañil. (mano de obra) | 0.417 | 119.98 | 50.032 |
| mo113 | h | Cabo albañil. (mano de obra) | 0.278 | 70.3 | 19.543 |
| mo003 | h | Oficial electricista. (mano de obra) | 0.694 | 123.28 | 85.556 |
| mo102 | h | Ayudante electricista. (mano de obra) | 0.694 | 72.91 | 50.600 |
| % | % | Herramienta menor | 2 % | 92516.163 | 1850.323 |
|  |  | Costes directos |  |  | 94366.486 |

Residuos:
- colocación: mt10hmf071cf; factor de residuo 0.0016

## Recursos

**mt10hmf071cf** m³ Concreto simple f'c=20 MPa (200 kg/cm²)
Datos técnicos: Coste energético 1840.000 MJ; Emisión de CO2 230.000 kg; Código LER 17 01 01; Masa del elemento 2300 kg; Volumen 1.533333 m3

**mt34syc015nI** Ud Farola, modelo Rama Led "SANTA & COLE"
Datos técnicos: Coste energético 5506.132 MJ; Emisión de CO2 783.095 kg
Residuos:
- embalaje: re150101 Envases de papel y cartón. (componente de residuo); rendimiento 0.18 kg; Código LER 15 01 01; Masa del elemento 1 kg; Volumen 0.001333 m3
- embalaje: re170203 Plástico. (componente de residuo); rendimiento 0.09 kg; Código LER 17 02 03; Masa del elemento 1 kg; Volumen 0.001667 m3
