# Bolardo con luz, de hierro fundido

- Propiedad del archivo: CYPE Ingenieros S.A.
- Formato: FIEBDC-3/2016
- Programa: Generador de precios de la construcción. CYPE Ingenieros, S.A.
- Fecha: 23/05/2024
- Ámbito geográfico: México
- Divisa: MXN
- Costes indirectos: 3 %
- Gastos generales: 13 %
- Beneficio industrial: 6 %
- IVA: 16 %

## T Equipamiento urbano

### TI Iluminación viaria

#### TIR Bolardos con luz

**TIR010** Ud Bolardo con luz, de hierro fundido.
Bolardo modelo Finisterre "SANTA & COLE", colocado en superficie, de 810 mm de altura, compuesto por cuerpo de hierro fundido con protección antioxidante y acabado pintado, de color negro, y difusor de vidrio moldeado de gran resistencia, con 4 led de 1 W, color blanco, clase de protección II, grado de protección IP55, fijada a una base de concreto f'c=20 MPa (200 kg/cm²), clasificación de exposición A1, tamaño máximo del agregado 20 mm, revenimiento menor de 5 cm. Incluso replanteo, excavación manual del terreno, elementos de anclaje, accesorios y eliminación y limpieza del material sobrante.
Incluye: Replanteo. Excavación. Colado de la base de apoyo. Colocación de los elementos de anclaje. Montaje del bolardo. Conexionado. Eliminación y limpieza del material sobrante.
Criterio de cuantificación de proyecto: Número de unidades previstas, según documentación gráfica de Proyecto.
Criterio de cuantificación de obra: Se medirá el número de unidades realmente ejecutadas según especificaciones de Proyecto.

| Código | Ud | Descripción | Rendimiento | Precio | Importe |
|---|---|---|---|---|---|
| mt34syc400e | Ud | Bolardo modelo Finisterre "SANTA & COLE", para colocar en superficie, de 810 mm de altura, compuesto por cuerpo de hierro fundido con protección antioxidante y acabado pintado, de color negro, y difusor de vidrio moldeado de gran resistencia, con 4 led de 1 W, color blanco, clase de protección II, grado de protección IP55, incluso anclas. (material) | 1 | 29174.24 | 29174.240 |
| mt10hmf071ce | m³ | Concreto simple f'c=20 MPa (200 kg/cm²), clasificación de exposición A1, tamaño máximo del agregado 20 mm, revenimiento nominal del concreto fresco de 5 a 10 mm, premezclado, según RCDF NTC Diseño y Construcción de Estructuras de Concreto (2004). (material) | 0.25 | 1293.66 | 323.415 |
| mt09reh330 | kg | Mortero de resina epoxi con arena de sílice, de endurecimiento rápido, para relleno de anclajes. (material) | 0.2 | 72.9 | 14.580 |
| mo020 | h | Oficial albañil. (mano de obra) | 0.555 | 119.98 | 66.589 |
| mo077 | h | Ayudante albañil. (mano de obra) | 0.555 | 73.05 | 40.543 |
| mo003 | h | Oficial electricista. (mano de obra) | 0.278 | 123.28 | 34.272 |
| mo102 | h | Ayudante electricista. (mano de obra) | 0.278 | 72.91 | 20.269 |
| % | % | Herramienta menor | 2 % | 29673.908 | 593.478 |
|  |  | Costes directos |  |  | 30267.386 |

Residuos:
- colocación: mt10hmf071ce; factor de residuo 0.0016
- colocación: mt09reh330 Mortero de resina epoxi con arena de sílice, de endurecimiento rápido, para relleno de anclajes; factor de residuo 0.042925

## Recursos

**mt34syc400e** Ud Bolardo modelo Finisterre "SANTA & COLE"
Datos técnicos: Coste energético 1017.706 MJ; Emisión de CO2 63.493 kg
Residuos:
- embalaje: re150101 Envases de papel y cartón. (componente de residuo); rendimiento 0.086 kg; Código LER 15 01 01; Masa del elemento 1 kg; Volumen 0.001333 m3

**mt10hmf071ce** m³ Concreto simple f'c=20 MPa (200 kg/cm²)
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
