# Bolardo fijo, de acero corten

- Propiedad del archivo: CYPE Ingenieros S.A.
- Formato: FIEBDC-3/2016
- Programa: Generador de precios de la construcción. CYPE Ingenieros, S.A.
- Fecha: 23/05/2024
- Ámbito geográfico: México
- Divisa: MXN
- Costes indirectos: 3 %
- Gastos generales: 13 %
- Beneficio industrial: 6 %
- IVA: 16 %

## T Equipamiento urbano

### TP Protecciones peatonales

#### TPH Hitos y bolardos

**TPH010** Ud Bolardo fijo, de acero corten.
Bolardo fijo modelo Táctil "SANTA & COLE", de 90 cm de altura, de plancha de acero corten acabado granallado silueteada mediante oxicorte, fijado a una superficie soporte con aglomerante hidráulico, compuesto por cementos de alta resistencia y aditivos específicos, de fraguado rápido, y elementos de anclaje.
Criterio de valoración económica: El precio no incluye la superficie soporte.
Incluye: Replanteo. Montaje. Eliminación y limpieza del material sobrante.
Criterio de cuantificación de proyecto: Número de unidades previstas, según documentación gráfica de Proyecto.
Criterio de cuantificación de obra: Se medirá el número de unidades realmente ejecutadas según especificaciones de Proyecto.

| Código | Ud | Descripción | Rendimiento | Precio | Importe |
|---|---|---|---|---|---|
| mt52hsc010a | Ud | Bolardo fijo modelo Táctil "SANTA & COLE", de 90 cm de altura, de plancha de acero corten acabado granallado silueteada mediante oxicorte, incluso anclas. (material) | 1 | 5450.76 | 5450.760 |
| mt09amp010a | kg | Aglomerante hidráulico, compuesto por cementos de alta resistencia y aditivos específicos, de fraguado rápido. (material) | 0.2 | 9.34 | 1.868 |
| mo041 | h | Oficial albañil de obra civil. (mano de obra) | 0.555 | 119.98 | 66.589 |
| mo087 | h | Ayudante albañil de obra civil. (mano de obra) | 0.555 | 73.05 | 40.543 |
| % | % | Herramienta menor | 2 % | 5559.760 | 111.195 |
|  |  | Costes directos |  |  | 5670.955 |

## Recursos

**mt52hsc010a** Ud Bolardo fijo modelo Táctil "SANTA & COLE"
Datos técnicos: Coste energético 196.646 MJ; Emisión de CO2 10.273 kg
Residuos:
- embalaje: re150101 Envases de papel y cartón. (componente de residuo); rendimiento 0.086 kg; Código LER 15 01 01; Masa del elemento 1 kg; Volumen 0.001333 m3
