# Conjunto de calderas a gas, de condensación, murales

- Propiedad del archivo: CYPE INGENIEROS, S.A.
- Formato: FIEBDC-3/2002
- Ámbito geográfico: México
- Divisa: MXN
- Costes indirectos: 3.00 %
- Gastos generales: 13.00 %
- Beneficio industrial: 6.00 %
- IVA: 16.00 %

## I Instalaciones

### IC Calefacción, refrigeración, climatización y agua caliente sanitaria

#### ICG Calderas a gas

**ICG243** Ud Conjunto de calderas a gas, de condensación, murales.
Conjunto de 2 calderas en cascada, configuración en línea, "SAUNIER DUVAL", siendo cada una de ellas una caldera mural a gas N, modelo Thermomaster Condens AS 48 -A (H-ES), con recuperación de calor por condensación de los productos de la combustión, para calefacción, para uso interior, cámara de combustión estanca, encendido electrónico, sin llama piloto, potencia útil de calefacción 44 kW, de 800x480x450 mm, con llaves de corte, tubos de conexión, soporte de calderas, colectores de ida y de retorno, desacoplador hidráulico con filtro magnético y aislamiento térmico. Regulación: control modulante, modelo MiPro Sense Radio (SRC 720f); 2 módulos para la identificación de cada una de las calderas en cascada. Accesorios: kit de evacuación de humos. Incluso válvula de seguridad, purgadores, pirostato y desagüe a coladera para el vaciado de la caldera y el drenaje de la válvula de seguridad. Totalmente montado, conexionado y probado.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmd095a | Ud | Conjunto de 2 calderas en cascada, configuración en línea, "SAUNIER DUVAL", siendo cada una de ellas una caldera mural a gas N, modelo Thermomaster Condens AS 48 -A (H-ES), con recuperación de calor por condensación de los productos de la combustión, para calefacción, para uso interior, cámara de combustión estanca, encendido electrónico, sin llama piloto, potencia útil de calefacción 44 kW, de 800x480x450 mm, con llaves de corte, tubos de conexión, soporte de calderas, colectores de ida y de retorno, desacoplador hidráulico con filtro magnético y aislamiento térmico. (material) | 1.000 | 448616.63 | 448616.63 |
| mt38cmd098a | Ud | Control modulante, modelo MiPro Sense Radio (SRC 720f) "SAUNIER DUVAL", vía radio, con control desde smartphone o tablet mediante aplicación para IOS (iPhone y iPad) y Android, con regulación de la temperatura de impulsión por curva de calefacción y sonda de temperatura exterior vía radio, posibilidad de gestión de una instalación con varios generadores de energía y varios circuitos o zonas de calefacción con módulos adicionales, programación de la climatización mediante esquemas predefinidos utilizando un asistente de configuración. (material) | 1.000 | 12885.32 | 12885.32 |
| mt38cmd116a | Ud | Módulo para la identificación de una caldera en cascada, "SAUNIER DUVAL", comunicación con protocolo Ebus. (material) | 1.000 | 2962.14 | 2962.14 |
| mt38cmd094a | Ud | Kit básico de evacuación de humos, modelo Thermomaster Condens AS 48 -A (H-ES) "SAUNIER DUVAL", para 2 calderas en cascada. (material) | 1.000 | 31398.72 | 31398.72 |
| mt37svs010a | Ud | Válvula de seguridad, de latón, con rosca de 1/2" de diámetro, tarada a 3 bar de presión. (material) | 1.000 | 82.37 | 82.37 |
| mt37sgl020d | Ud | Purgador automático de aire con boya y rosca de 1/2" de diámetro, cuerpo y tapa de latón, para una presión máxima de trabajo de 10 bar y una temperatura máxima de 110°C. (material) | 2.000 | 162.93 | 325.86 |
| mt38www050 | Ud | Desagüe a coladera, para el drenaje de la válvula de seguridad, compuesto por 1 m de tubo de acero negro de 1/2" y embudo desagüe, incluso accesorios y piezas especiales. (material) | 1.000 | 444.32 | 444.32 |
| mt38www010 | Ud | Material auxiliar para instalaciones de calefacción. (material) | 1.000 | 49.76 | 49.76 |
| mo004 | h | Oficial calefactor. (mano de obra) | 5.160 | 130.84 | 675.13 |
| mo103 | h | Ayudante calefactor. (mano de obra) | 5.160 | 77.37 | 399.23 |
| % | % | Herramienta menor | 2 % | 497839.48 | 9956.79 |
|  |  | Costes directos |  |  | 507796.27 |
