# Calentador de agua a gas, convencional

- Propiedad del archivo: CYPE INGENIEROS, S.A.
- Formato: FIEBDC-3/2002
- Ámbito geográfico: México
- Divisa: MXN
- Costes indirectos: 3.00 %
- Gastos generales: 13.00 %
- Beneficio industrial: 6.00 %
- IVA: 16.00 %

## I Instalaciones

### IC Calefacción, refrigeración, climatización y agua caliente sanitaria

#### ICA Agua caliente

**ICA030** Ud Calentador de agua a gas, convencional.
Calentador instantáneo a gas N, para el servicio de agua caliente sanitaria, Opalia F 12 LR GN "SAUNIER DUVAL", con control termostático de la temperatura, cámara de combustión estanca, baja emisión de NOx, encendido electrónico a red eléctrica, sin llama piloto, control de llama por ionización, 12 l/min, de potencia modulada, eficiencia energética clase A, perfil de consumo L, 627x348x240 mm, con dispositivo de control de evacuación de los productos de la combustión, con ducto horizontal para evacuación de humos. Incluso soporte y anclajes de fijación a paramento vertical, llave de corte de esfera, latiguillos flexibles. Totalmente montado, conexionado y probado.
Incluye: Replanteo del aparato. Fijación en paramento mediante elementos de anclaje. Colocación del aparato y accesorios. Conexionado con la red de conducción de agua. Conexión a la red eléctrica y de tierra. Colocación del ducto de evacuación de los productos de la combustión y los accesorios de ventilación. Puesta en marcha.
Criterio de cuantificación de proyecto: Número de unidades previstas, según documentación gráfica de Proyecto.
Criterio de cuantificación de obra: Se medirá el número de unidades realmente ejecutadas según especificaciones de Proyecto.

| Código | Ud | Descripción | Rendimiento | Precio | Importe |
|---|---|---|---|---|---|
| mt38cgd066a | Ud | Calentador instantáneo a gas N, para el servicio de agua caliente sanitaria, Opalia F 12 LR GN "SAUNIER DUVAL", con control termostático de la temperatura, cámara de combustión estanca, baja emisión de NOx, encendido electrónico a red eléctrica, sin llama piloto, control de llama por ionización, 12 l/min, de potencia modulada, eficiencia energética clase A, perfil de consumo L, 627x348x240 mm, con dispositivo de control de evacuación de los productos de la combustión, con ducto horizontal para evacuación de humos. (material) | 1.000 | 23408.52 | 23408.52 |
| mt37sve010b | Ud | Válvula de esfera de latón niquelado para roscar de 1/2". (material) | 1.000 | 92.99 | 92.99 |
| mt38tew010a | Ud | Latiguillo flexible de 20 cm y 1/2" de diámetro. (material) | 2.000 | 237.04 | 474.08 |
| mt38www011 | Ud | Material auxiliar para instalaciones de agua caliente sanitaria (material) | 1.000 | 42.96 | 42.96 |
| mo004 | h | Oficial calefactor. (mano de obra) | 2.936 | 123.28 | 361.95 |
| mo103 | h | Ayudante calefactor. (mano de obra) | 2.936 | 72.91 | 214.06 |
| % | % | Herramienta menor | 2 % | 24594.56 | 491.89 |
|  |  | Costes directos |  |  | 25086.45 |
