# Sistema de captación solar térmica para instalación individual, integrado en techumbre inclinada

- Propiedad del archivo: CYPE INGENIEROS, S.A.
- Formato: FIEBDC-3/2002
- Ámbito geográfico: México
- Divisa: MXN
- Costes indirectos: 3.00 %
- Gastos generales: 13.00 %
- Beneficio industrial: 6.00 %
- IVA: 16.00 %

## I Instalaciones

### IC Calefacción, refrigeración, climatización y agua caliente sanitaria

#### ICB Captación solar

**ICB007** Ud Sistema de captación solar térmica para instalación individual, integrado en techumbre inclinada.
Sistema de captación solar térmica, completo, para instalación individual, formado por panel de acero inoxidable con tratamiento selectivo, color azul, de 2031x1060x290 mm, superficie útil 2 m², bomba circuladora de accionamiento eléctrico con panel solar fotovoltaico, disipador de calor estático, intercambiador, tanque integrado, válvulas de seguridad, líquido solar y aislamiento térmico, todo ello integrado en carcasa estanca, con estructura de soporte para colocación integrada en techumbre inclinada. Totalmente montado, conexionado y probado.
Incluye: Replanteo del conjunto. Colocación de la estructura soporte. Colocación y fijación de los paneles sobre la estructura soporte. Conexionado con la red de conducción de agua.
Criterio de cuantificación de proyecto: Número de unidades previstas, según documentación gráfica de Proyecto.
Criterio de cuantificación de obra: Se medirá el número de unidades realmente ejecutadas según especificaciones de Proyecto.

| Código | Ud | Descripción | Rendimiento | Precio | Importe |
|---|---|---|---|---|---|
| mt38cso010a | Ud | Sistema de captación solar térmica, completo, para instalación individual, formado por panel de acero inoxidable con tratamiento selectivo, color azul, de 2031x1060x290 mm, superficie útil 2 m², bomba circuladora de accionamiento eléctrico con panel solar fotovoltaico, disipador de calor estático, intercambiador, tanque integrado, válvulas de seguridad, líquido solar y aislamiento térmico, todo ello integrado en carcasa estanca. (material) | 1.000 | 94739.12 | 94739.12 |
| mt38cso016a | Ud | Estructura de soporte para colocación integrada en techumbre inclinada. (material) | 1.000 | 12357.09 | 12357.09 |
| mo009 | h | Oficial instalador de captadores solares. (mano de obra) | 4.094 | 123.28 | 504.71 |
| mo108 | h | Ayudante instalador de captadores solares. (mano de obra) | 4.094 | 72.91 | 298.49 |
| % | % | Herramienta menor | 2 % | 107899.41 | 2157.99 |
|  |  | Costes directos |  |  | 110057.40 |
