# Colector para calefacción y refrigeración por suelo radiante

- Propiedad del archivo: CYPE INGENIEROS, S.A.
- Formato: FIEBDC-3/2002
- Ámbito geográfico: México
- Divisa: MXN
- Costes indirectos: 3.00 %
- Gastos generales: 13.00 %
- Beneficio industrial: 6.00 %
- IVA: 16.00 %

## I Instalaciones

### IC Calefacción, refrigeración, climatización y agua caliente sanitaria

#### ICE Emisores por agua para calefacción y refrigeración

**ICE100** Ud Colector para calefacción y refrigeración por suelo radiante.
Colector plástico de 1" de diámetro, para 4 circuitos, "SAUNIER DUVAL", compuesto de colector de ida con caudalímetros, colector de retorno con llaves de corte compatibles con actuadores electrotérmicos, purgadores manuales de aire, llaves de llenado y vaciado, termómetros de cristal líquido, llaves de corte de esfera de 1" y soportes de fijación para el colector de ida y para el de retorno, juegos de dos adaptadores eurocono para conexión de tubos de 16 mm de diámetro y 2 mm de espesor a colector modular plástico, con curvatubos de plástico, para tubo de 16 mm de diámetro exterior, montado en armario metálico para colector plástico de 2 a 5 salidas. Totalmente montado, conexionado y probado.
Incluye: Replanteo del emplazamiento del colector. Colocación del armario para el colector. Colocación del colector. Conexión de las tuberías al colector. Conexión del colector a la red de distribución interior o a la caldera.
Criterio de cuantificación de proyecto: Número de unidades previstas, según documentación gráfica de Proyecto.
Criterio de cuantificación de obra: Se medirá el número de unidades realmente ejecutadas según especificaciones de Proyecto.

| Código | Ud | Descripción | Rendimiento | Precio | Importe |
|---|---|---|---|---|---|
| mt38srs030a | Ud | Colector plástico de 1" de diámetro, "SAUNIER DUVAL", para 4 circuitos, compuesto de colector de ida con caudalímetros, colector de retorno con llaves de corte compatibles con actuadores electrotérmicos, purgadores manuales de aire, llaves de llenado y vaciado, termómetros de cristal líquido, llaves de corte de esfera de 1" y soportes de fijación para el colector de ida y para el de retorno. (material) | 1.000 | 8550.33 | 8550.33 |
| mt38srs032a | Ud | Juego de dos adaptadores eurocono para conexión de tubos de 16 mm de diámetro y 2 mm de espesor a colector modular plástico, "SAUNIER DUVAL". (material) | 4.000 | 223.12 | 892.48 |
| mt38srs033a | Ud | Curvatubos de plástico, para tubo de 16 mm de diámetro exterior, "SAUNIER DUVAL". (material) | 8.000 | 53.93 | 431.44 |
| mt38srs031a | Ud | Armario metálico para colector plástico de 2 a 5 salidas, "SAUNIER DUVAL", de de 540 mm de anchura, altura ajustable de 750 a 890 mm, profundidad ajustable de 93 a 120 mm mm. (material) | 1.000 | 5868.43 | 5868.43 |
| mo004 | h | Oficial calefactor. (mano de obra) | 2.199 | 123.28 | 271.09 |
| mo103 | h | Ayudante calefactor. (mano de obra) | 2.199 | 72.91 | 160.33 |
| % | % | Herramienta menor | 2 % | 16174.10 | 323.48 |
|  |  | Costes directos |  |  | 16497.58 |
