# Caldera a gas, doméstica, de condensación, de pie, para calefacción y agua caliente sanitaria

- Propiedad del archivo: CYPE INGENIEROS, S.A.
- Formato: FIEBDC-3/2002
- Ámbito geográfico: México
- Divisa: MXN
- Costes indirectos: 3.00 %
- Gastos generales: 13.00 %
- Beneficio industrial: 6.00 %
- IVA: 16.00 %

## I Instalaciones

### IC Calefacción, refrigeración, climatización y agua caliente sanitaria

#### ICG Calderas a gas

**ICG230** Ud Caldera a gas, doméstica, de condensación, de pie, para calefacción y agua caliente sanitaria
Caldera de pie a gas N, con recuperación de calor por condensación de los productos de la combustión, para calefacción y agua caliente sanitaria con depósito de 89,1 litros, para uso interior, cámara de combustión estanca, encendido electrónico, sin llama piloto, Duomax Condens 35/90 L "SAUNIER DUVAL", potencia útil de calefacción 32,5 kW (modulación H-MOD ELGA), rendimiento 108%, potencia útil de agua caliente sanitaria 34 kW, eficiencia energética clase A en calefacción, eficiencia energética clase A en agua caliente sanitaria, perfil de consumo XL, de 1320x599x693 mm, con placa de conexiones, kit de conexiones, ducto para evacuación de humos y termostato-programador de ambiente vía radio Exacontrol E7 R, sin incluir el ducto para evacuación de los productos de la combustión. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmd085a | Ud | Caldera de pie a gas N, con recuperación de calor por condensación de los productos de la combustión, para calefacción y agua caliente sanitaria con depósito de 89,1 litros, para uso interior, cámara de combustión estanca, encendido electrónico, sin llama piloto, Duomax Condens 35/90 L "SAUNIER DUVAL", potencia útil de calefacción 32,5 kW (modulación H-MOD ELGA), rendimiento 108%, potencia útil de agua caliente sanitaria 34 kW, eficiencia energética clase A en calefacción, eficiencia energética clase A en agua caliente sanitaria, perfil de consumo XL, de 1320x599x693 mm, con placa de conexiones, kit de conexiones, ducto para evacuación de humos y termostato-programador de ambiente vía radio Exacontrol E7 R. (material) | 1.000 | 161933.56 | 161933.56 |
| mt38www012 | Ud | Material auxiliar para instalaciones de calefacción y agua caliente sanitaria (material) | 1.000 | 62.22 | 62.22 |
| mo004 | h | Oficial calefactor. (mano de obra) | 4.124 | 123.28 | 508.41 |
| mo103 | h | Ayudante calefactor. (mano de obra) | 4.124 | 72.91 | 300.68 |
| % | % | Herramienta menor | 2 % | 162804.87 | 3256.10 |
|  |  | Costes directos |  |  | 166060.97 |
