# Caldera a gas, doméstica, de condensación, mural, para calefacción y agua caliente sanitaria

- Propiedad del archivo: CYPE INGENIEROS, S.A.
- Formato: FIEBDC-3/2002
- Ámbito geográfico: México
- Divisa: MXN
- Costes indirectos: 3.00 %
- Gastos generales: 13.00 %
- Beneficio industrial: 6.00 %
- IVA: 16.00 %

## I Instalaciones

### IC Calefacción, refrigeración, climatización y agua caliente sanitaria

#### ICG Calderas a gas

**ICG232** Ud Caldera a gas, doméstica, de condensación, mural, para calefacción y agua caliente sanitaria
Caldera mural a gas N, con recuperación de calor por condensación de los productos de la combustión, para calefacción y agua caliente sanitaria simultáneas con microacumulación Start&Hot Microfast 3.0, para uso interior, cámara de combustión estanca, encendido electrónico, sin llama piloto, IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con centralita de control modulante MiSet Radio (SRT 380f), vía radio, con pantalla táctil, programación de la producción de agua caliente sanitaria y de la calefacción, regulación de la temperatura de impulsión por curva de calefacción y sonda de temperatura exterior inalámbrica y control desde smartphone o tablet mediante aplicación para IOS (iPhone e iPad) y Android, placa de conexiones de la caldera y ducto para evacuación de humos, neutralizador de condensados. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmd062a | Ud | Caldera mural a gas N, con recuperación de calor por condensación de los productos de la combustión, para calefacción y agua caliente sanitaria simultáneas con microacumulación Start&Hot Microfast 3.0, para uso interior, cámara de combustión estanca, encendido electrónico, sin llama piloto, IsoFast MiConnect MA 35-CS/1-Cf (N-ES) "SAUNIER DUVAL", potencia en calefacción (50/30°C) de 4,3 a 32,5 kW, potencia en calefacción (80/60°C) de 4 a 30 kW, rendimiento en calefacción (50/30°C) 106,2%, rendimiento en calefacción (80/60°C) 98%, potencia de agua caliente sanitaria de 4,1 a 34,8 kW, caudal de agua caliente sanitaria 21 l/min, eficiencia energética clase A en calefacción, eficiencia energética clase A en agua caliente sanitaria, perfil de consumo XL, de 890x470x380 mm, con centralita de control modulante MiSet Radio (SRT 380f), vía radio, con pantalla táctil, programación de la producción de agua caliente sanitaria y de la calefacción, regulación de la temperatura de impulsión por curva de calefacción y sonda de temperatura exterior inalámbrica y control desde smartphone o tablet mediante aplicación para IOS (iPhone y iPad) y Android, placa de conexiones de la caldera y ducto para evacuación de humos. (material) | 1.000 | 120301.96 | 120301.96 |
| mt38cmd004a | Ud | Neutralizador de condensados, "SAUNIER DUVAL", para colocar entre la caldera y el tubo de desagüe. (material) | 1.000 | 2074.17 | 2074.17 |
| mt38www012 | Ud | Material auxiliar para instalaciones de calefacción y agua caliente sanitaria (material) | 1.000 | 62.22 | 62.22 |
| mo004 | h | Oficial calefactor. (mano de obra) | 4.124 | 123.28 | 508.41 |
| mo103 | h | Ayudante calefactor. (mano de obra) | 4.124 | 72.91 | 300.68 |
| % | % | Herramienta menor | 2 % | 123247.44 | 2464.95 |
|  |  | Costes directos |  |  | 125712.39 |
