# Acumulador para calefacción y climatización

- Propiedad del archivo: CYPE INGENIEROS, S.A.
- Formato: FIEBDC-3/2002
- Ámbito geográfico: México
- Divisa: MXN
- Costes indirectos: 3.00 %
- Gastos generales: 13.00 %
- Beneficio industrial: 6.00 %
- IVA: 16.00 %

## I Instalaciones

### IC Calefacción, refrigeración, climatización y agua caliente sanitaria

#### ICS Sistemas de conducción de agua

**ICS065** Ud Acumulador para calefacción y climatización.
Acumulador de inercia, de acero negro, 135 l, altura 1155 mm, diámetro 570 mm, aislamiento de 50 mm de espesor con poliuretano de alta densidad, con termómetros. Incluso válvulas de corte, elementos de montaje y accesorios necesarios para su correcto funcionamiento.
Incluye: Replanteo. Colocación. Conexionado. Comprobación de su correcto funcionamiento.
Criterio de cuantificación de proyecto: Número de unidades previstas, según documentación gráfica de Proyecto.
Criterio de cuantificación de obra: Se medirá el número de unidades realmente ejecutadas según especificaciones de Proyecto.

| Código | Ud | Descripción | Rendimiento | Precio | Importe |
|---|---|---|---|---|---|
| mt38aci010n | Ud | Acumulador de inercia, de acero negro, 135 l, altura 1155 mm, diámetro 570 mm, aislamiento de 50 mm de espesor con poliuretano de alta densidad, con termómetros. (material) | 1.000 | 15941.49 | 15941.49 |
| mt37sve010d | Ud | Válvula de esfera de latón niquelado para roscar de 1". (material) | 4.000 | 228.46 | 913.84 |
| mt38www010 | Ud | Material auxiliar para instalaciones de calefacción. (material) | 1.000 | 49.78 | 49.78 |
| mo004 | h | Oficial calefactor. (mano de obra) | 0.742 | 123.28 | 91.47 |
| mo103 | h | Ayudante calefactor. (mano de obra) | 0.742 | 72.91 | 54.10 |
| % | % | Herramienta menor | 2 % | 17050.68 | 341.01 |
|  |  | Costes directos |  |  | 17391.69 |
