# Acumulador para calefacción y climatización

- Propiedad del archivo: CYPE INGENIEROS, S.A.
- Formato: FIEBDC-3/2002
- Ámbito geográfico: México
- Divisa: MXN
- Costes indirectos: 3.00 %
- Gastos generales: 13.00 %
- Beneficio industrial: 6.00 %
- IVA: 16.00 %

## I Instalaciones

### IC Calefacción, refrigeración, climatización y agua caliente sanitaria

#### ICS Sistemas de conducción de agua

**ICS065** Ud Acumulador para calefacción y climatización.
Desacoplador hidráulico, Genia FNR 200 B "SAUNIER DUVAL", formado por desacoplador hidráulico FNR 200B de acero negro, de suelo, 201 l, de 600 mm de diámetro y 1202 mm de altura. Incluso válvulas de corte, elementos de montaje y accesorios necesarios para su correcto funcionamiento.
Incluye: Replanteo. Colocación. Conexionado. Comprobación de su correcto funcionamiento.
Criterio de cuantificación de proyecto: Número de unidades previstas, según documentación gráfica de Proyecto.
Criterio de cuantificación de obra: Se medirá el número de unidades realmente ejecutadas según especificaciones de Proyecto.

| Código | Ud | Descripción | Rendimiento | Precio | Importe |
|---|---|---|---|---|---|
| mt38css118a | Ud | Desacoplador hidráulico, Genia FNR 200 B "SAUNIER DUVAL", formado por desacoplador hidráulico FNR 200B de acero negro, de suelo, 201 l, de 600 mm de diámetro y 1202 mm de altura. (material) | 1.000 | 31705.20 | 31705.20 |
| mt37sve010e | Ud | Válvula de esfera de latón niquelado para roscar de 1 1/4". (material) | 2.000 | 315.43 | 630.86 |
| mt38www010 | Ud | Material auxiliar para instalaciones de calefacción. (material) | 1.000 | 49.78 | 49.78 |
| mo004 | h | Oficial calefactor. (mano de obra) | 0.855 | 123.28 | 105.40 |
| mo103 | h | Ayudante calefactor. (mano de obra) | 0.855 | 72.91 | 62.34 |
| % | % | Herramienta menor | 2 % | 32553.58 | 651.07 |
|  |  | Costes directos |  |  | 33204.65 |
