# Grupo hidráulico con resistencia eléctrica para calefacción

- Propiedad del archivo: CYPE INGENIEROS, S.A.
- Formato: FIEBDC-3/2002
- Ámbito geográfico: México
- Divisa: MXN
- Costes indirectos: 3.00 %
- Gastos generales: 13.00 %
- Beneficio industrial: 6.00 %
- IVA: 16.00 %

## I Instalaciones

### IC Calefacción, refrigeración, climatización y agua caliente sanitaria

#### ICS Sistemas de conducción de agua

**ICS111** Ud Grupo hidráulico con resistencia eléctrica para calefacción.
Módulo hidráulico mural, con resistencia eléctrica para calefacción, Genia Heater "SAUNIER DUVAL", alimentación a 230V/50 Hz, etapas de potencia de 2, 4 y 6 kW, intensidad máxima 30 A, de 500x280x250 mm, con sonda de temperatura.
Incluye: Replanteo. Colocación de los componentes del grupo. Conexionado y comprobación de su correcto funcionamiento.
Criterio de cuantificación de proyecto: Número de unidades previstas, según documentación gráfica de Proyecto.
Criterio de cuantificación de obra: Se medirá el número de unidades realmente ejecutadas según especificaciones de Proyecto.

| Código | Ud | Descripción | Rendimiento | Precio | Importe |
|---|---|---|---|---|---|
| mt38ghs020b | Ud | Módulo hidráulico mural, con resistencia eléctrica para calefacción, Genia Heater "SAUNIER DUVAL", alimentación a 230V/50 Hz, etapas de potencia de 2, 4 y 6 kW, intensidad máxima 30 A, de 500x280x250 mm, con sonda de temperatura. (material) | 1.000 | 28880.90 | 28880.90 |
| mo011 | h | Oficial montador. (mano de obra) | 0.409 | 125.33 | 51.26 |
| mo080 | h | Ayudante montador. (mano de obra) | 0.409 | 74.26 | 30.37 |
| % | % | Herramienta menor | 2 % | 28962.53 | 579.25 |
|  |  | Costes directos |  |  | 29541.78 |
