# Caldera a gas, doméstica, de condensación, mural, para calefacción

- Propiedad del archivo: CYPE Ingenieros S.A.
- Formato: FIEBDC-3/2016
- Programa: Generador de precios de la construcción. CYPE Ingenieros, S.A.
- Fecha: 23/05/2024
- Ámbito geográfico: México
- Divisa: MXN
- Costes indirectos: 3 %
- Gastos generales: 13 %
- Beneficio industrial: 6 %
- IVA: 16 %

## I Instalaciones

### IC Calefacción, refrigeración, climatización y agua caliente sanitaria

#### ICG Calderas a gas

**ICG231** Ud Caldera a gas, doméstica, de condensación, mural, para calefacción.
Caldera mural a gas N, con recuperación de calor por condensación de los productos de la combustión, para calefacción con sistema de combustión FlameFit, para uso interior, cámara de combustión estanca, encendido electrónico, sin llama piloto, Thema MiConnect AS 30-CS/1-C (N-ES) "SAUNIER DUVAL", potencia en calefacción (50/30°C) de 4,4 a 32,8 kW, potencia en calefacción (80/60°C) de 3,9 a 29,8 kW, rendimiento en calefacción (50/30°C) 107,2%, rendimiento en calefacción (80/60°C) 97%, eficiencia energética clase A, de 740x418x344 mm, con centralita de control modulante MiSet (SRT 380), vía cable, con pantalla táctil, programación de la producción de agua caliente sanitaria y de la calefacción, regulación de la temperatura de impulsión por curva de calefacción y sonda de temperatura exterior y control desde smartphone o tablet mediante aplicación para IOS (iPhone e iPad) y Android, placa de conexiones de la caldera y ducto para evacuación de humos. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cmd126a | Ud | Caldera mural a gas N, con recuperación de calor por condensación de los productos de la combustión, para calefacción con sistema de combustión FlameFit, para uso interior, cámara de combustión estanca, encendido electrónico, sin llama piloto, Thema MiConnect AS 30-CS/1-C (N-ES) "SAUNIER DUVAL", potencia en calefacción (50/30°C) de 4,4 a 32,8 kW, potencia en calefacción (80/60°C) de 3,9 a 29,8 kW, rendimiento en calefacción (50/30°C) 107,2%, rendimiento en calefacción (80/60°C) 97%, eficiencia energética clase A, de 740x418x344 mm, con centralita de control modulante MiSet (SRT 380), vía cable, con pantalla táctil, programación de la producción de agua caliente sanitaria y de la calefacción, regulación de la temperatura de impulsión por curva de calefacción y sonda de temperatura exterior y control desde smartphone o tablet mediante aplicación para IOS (iPhone y iPad) y Android, placa de conexiones de la caldera y ducto para evacuación de humos. (material) | 1 | 91708.02 | 91708.020 |
| mt38www010 | Ud | Material auxiliar para instalaciones de calefacción. (material) | 1 | 49.78 | 49.780 |
| mo004 | h | Oficial calefactor. (mano de obra) | 4.124 | 123.28 | 508.407 |
| mo103 | h | Ayudante calefactor. (mano de obra) | 4.124 | 72.91 | 300.681 |
| % | % | Herramienta menor | 2 % | 92566.888 | 1851.338 |
|  |  | Costes directos |  |  | 94418.226 |

## Recursos

**mt38cmd126a** Ud Caldera mural a gas N
Datos técnicos: Coste energético 1032.777 MJ; Emisión de CO2 81.355 kg
Residuos:
- embalaje: re150101 Envases de papel y cartón. (componente de residuo); rendimiento 2.401 kg; Código LER 15 01 01; Masa del elemento 1 kg; Volumen 0.001333 m3
- embalaje: re170201 Madera. (componente de residuo); rendimiento 0.634 kg; Código LER 17 02 01; Masa del elemento 1 kg; Volumen 0.000909 m3
