# Equipo de aire acondicionado con unidad interior con distribución por ducto rectangular, sistema aire-aire split 1x1

- Propiedad del archivo: CYPE Ingenieros S.A.
- Formato: FIEBDC-3/2016
- Programa: Generador de precios de la construcción. CYPE Ingenieros, S.A.
- Fecha: 23/05/2024
- Ámbito geográfico: México
- Divisa: MXN
- Costes indirectos: 3 %
- Gastos generales: 13 %
- Beneficio industrial: 6 %
- IVA: 16 %

## I Instalaciones

### IC Calefacción, refrigeración, climatización y agua caliente sanitaria

#### ICN Unidades autónomas de climatización

**ICN040** Ud Equipo de aire acondicionado con unidad interior con distribución por ducto rectangular, sistema aire-aire split 1x1.
Equipo de aire acondicionado, sistema aire-aire split 1x1, para gas R-32, bomba de calor, alimentación monofásica (230V/50Hz), VivAir SDH 19-085 IDN "SAUNIER DUVAL", potencia frigorífica nominal 8,5 kW, potencia frigorífica mínima/máxima: 2,4/9 kW, SEER 6,1 (clase A++), potencia calorífica nominal 8,8 kW, potencia calorífica mínima/máxima: 2,4/9,5 kW, SCOP 4 (clase A+), formado por una unidad interior de techo con distribución por ducto rectangular de baja silueta SDH 19-085 IDNI, presión sonora mínima/máxima: 35/42 dBA, dimensiones 220x1300x450 mm, peso 31 kg, con filtro purificador del aire y contacto para encendido y apagado de forma remota, mando a distancia por cable, con programación diaria, y una unidad exterior SDH 19-085 IKDNO, con compresor rotativo tipo Inverter DC, ventilador modulante, control de condensación y válvula de expansión electrónica, presión sonora 53 dBA, dimensiones 790x920x370 mm, peso 60 kg, diámetro de conexión de la tubería de gas 5/8", diámetro de conexión de la tubería de líquido 3/8", con amortiguadores de muelles, soportes y fijaciones de las unidades interior y exterior, tubería de desagüe con céspol, conexión frigorífica entre unidades, conexión eléctrica entre unidades, sujeción y protección mecánica de los tendidos de líneas con ocultación bajo canal registrable en zonas vistas. Incluso elementos antivibratorios y soportes de pared para apoyo de la unidad exterior y elementos para suspensión del techo para la unidad interior.
Criterio de valoración económica: El precio no incluye la canalización ni el cableado eléctrico de alimentación.
Incluye: Replanteo de las unidades. Colocación y fijación de la unidad interior. Colocación y fijación de la unidad exterior. Conexión a las líneas frigoríficas. Conexión a la red eléctrica. Conexión a la red de desagüe. Puesta en marcha.
Criterio de cuantificación de proyecto: Número de unidades previstas, según documentación gráfica de Proyecto.
Criterio de cuantificación de obra: Se medirá el número de unidades realmente ejecutadas según especificaciones de Proyecto.

| Código | Ud | Descripción | Rendimiento | Precio | Importe |
|---|---|---|---|---|---|
| mt42sau061A | Ud | Equipo de aire acondicionado, sistema aire-aire split 1x1, para gas R-32, bomba de calor, alimentación monofásica (230V/50Hz), VivAir SDH 19-085 IDN "SAUNIER DUVAL", potencia frigorífica nominal 8,5 kW, potencia frigorífica mínima/máxima: 2,4/9 kW, SEER 6,1 (clase A++), potencia calorífica nominal 8,8 kW, potencia calorífica mínima/máxima: 2,4/9,5 kW, SCOP 4 (clase A+), formado por una unidad interior de techo con distribución por ducto rectangular de baja silueta SDH 19-085 IDNI, presión sonora mínima/máxima: 35/42 dBA, dimensiones 220x1300x450 mm, peso 31 kg, con filtro purificador del aire y contacto para encendido y apagado de forma remota, mando a distancia por cable, con programación diaria, y una unidad exterior SDH 19-085 IKDNO, con compresor rotativo tipo Inverter DC, ventilador modulante, control de condensación y válvula de expansión electrónica, presión sonora 53 dBA, dimensiones 790x920x370 mm, peso 60 kg, diámetro de conexión de la tubería de gas 5/8", diámetro de conexión de la tubería de líquido 3/8", con amortiguadores de muelles, soportes y fijaciones de las unidades interior y exterior, tubería de desagüe con céspol, conexión frigorífica entre unidades, conexión eléctrica entre unidades, sujeción y protección mecánica de los tendidos de líneas con ocultación bajo canal registrable en zonas vistas. (material) | 1 | 100152.87 | 100152.870 |
| mt42www090 | Ud | Kit de soportes para suspensión del techo, formado por cuatro varillas roscadas de acero galvanizado, con sus taquetes, tuercas y arandelas correspondientes. (material) | 1 | 651.88 | 651.880 |
| mt42www085 | Ud | Kit de soportes de pared, formado por juego de escuadras de 50x45 cm y cuatro amortiguadores de caucho, con sus taquetes, tornillos, tuercas y arandelas correspondientes. (material) | 1 | 560.03 | 560.030 |
| mo005 | h | Oficial instalador de climatización. (mano de obra) | 2.71 | 123.28 | 334.089 |
| mo104 | h | Ayudante instalador de climatización. (mano de obra) | 2.71 | 72.91 | 197.586 |
| % | % | Herramienta menor | 2 % | 101896.455 | 2037.929 |
|  |  | Costes directos |  |  | 103934.384 |
