# Grupo hidráulico solar

- Propiedad del archivo: CYPE Ingenieros S.A.
- Formato: FIEBDC-3/2016
- Programa: Generador de precios de la construcción. CYPE Ingenieros, S.A.
- Fecha: 23/05/2024
- Ámbito geográfico: México
- Divisa: MXN
- Costes indirectos: 3 %
- Gastos generales: 13 %
- Beneficio industrial: 6 %
- IVA: 16 %

## I Instalaciones

### IC Calefacción, refrigeración, climatización y agua caliente sanitaria

#### ICS Sistemas de conducción de agua

**ICS051** Ud Grupo hidráulico solar.
Grupo hidráulico solar, formado por intercambiador de placas, potencia aproximada 10 kW, y bomba de circulación para el circuito secundario, de 290x373,5x216,5 mm.
Incluye: Replanteo. Colocación. Conexionado. Comprobación de su correcto funcionamiento.
Criterio de cuantificación de proyecto: Número de unidades previstas, según documentación gráfica de Proyecto.
Criterio de cuantificación de obra: Se medirá el número de unidades realmente ejecutadas según especificaciones de Proyecto.

| Código | Ud | Descripción | Rendimiento | Precio | Importe |
|---|---|---|---|---|---|
| mt38csj323a | Ud | Grupo hidráulico solar, formado por intercambiador de placas, potencia aproximada 10 kW, y bomba de circulación para el circuito secundario, de 290x373,5x216,5 mm. (material) | 1 | 22389.94 | 22389.940 |
| mo004 | h | Oficial calefactor. (mano de obra) | 0.409 | 123.28 | 50.422 |
| mo103 | h | Ayudante calefactor. (mano de obra) | 0.409 | 72.91 | 29.820 |
| % | % | Herramienta menor | 2 % | 22470.182 | 449.404 |
|  |  | Costes directos |  |  | 22919.586 |

## Recursos

**mt38csj323a** Ud Grupo hidráulico solar
Datos técnicos: Coste energético 1.472 MJ; Emisión de CO2 2.317 kg
Residuos:
- embalaje: re150101 Envases de papel y cartón. (componente de residuo); rendimiento 2.726 kg; Código LER 15 01 01; Masa del elemento 1 kg; Volumen 0.001333 m3
