# Acumulador para agua caliente sanitaria

- Propiedad del archivo: CYPE Ingenieros S.A.
- Formato: FIEBDC-3/2016
- Programa: Generador de precios de la construcción. CYPE Ingenieros, S.A.
- Fecha: 23/05/2024
- Ámbito geográfico: México
- Divisa: MXN
- Costes indirectos: 3 %
- Gastos generales: 13 %
- Beneficio industrial: 6 %
- IVA: 16 %

## I Instalaciones

### IC Calefacción, refrigeración, climatización y agua caliente sanitaria

#### ICS Sistemas de conducción de agua

**ICS060** Ud Acumulador para agua caliente sanitaria
Acumulador para agua caliente sanitaria, de acero inoxidable, de suelo, 277 l, altura 1730 mm, diámetro 770 mm, formado por tanque interior de acero inoxidable AISI 316, tanque exterior de acero al carbono, aislamiento térmico de espuma rígida de poliuretano inyectado en molde, libre de CFC, protección contra corrosión mediante ánodo de magnesio y termómetro. Incluso válvulas de corte, elementos de montaje y accesorios necesarios para su correcto funcionamiento.
Incluye: Replanteo. Colocación. Conexionado. Comprobación de su correcto funcionamiento.
Criterio de cuantificación de proyecto: Número de unidades previstas, según documentación gráfica de Proyecto.
Criterio de cuantificación de obra: Se medirá el número de unidades realmente ejecutadas según especificaciones de Proyecto.

| Código | Ud | Descripción | Rendimiento | Precio | Importe |
|---|---|---|---|---|---|
| mt38csj193d | Ud | Acumulador para agua caliente sanitaria, de acero inoxidable, de suelo, 277 l, altura 1730 mm, diámetro 770 mm, formado por tanque interior de acero inoxidable AISI 316, tanque exterior de acero al carbono, aislamiento térmico de espuma rígida de poliuretano inyectado en molde, libre de CFC, protección contra corrosión mediante ánodo de magnesio y termómetro. (material) | 1 | 90426.48 | 90426.480 |
| mt37sve010d | Ud | Válvula de esfera de latón niquelado para roscar de 1". (material) | 2 | 228.46 | 456.920 |
| mt38www011 | Ud | Material auxiliar para instalaciones de agua caliente sanitaria (material) | 1 | 42.96 | 42.960 |
| mo004 | h | Oficial calefactor. (mano de obra) | 0.984 | 123.28 | 121.308 |
| mo103 | h | Ayudante calefactor. (mano de obra) | 0.984 | 72.91 | 71.743 |
| % | % | Herramienta menor | 2 % | 91119.411 | 1822.388 |
|  |  | Costes directos |  |  | 92941.799 |

## Recursos

**mt38csj193d** Ud Acumulador para agua caliente sanitaria
Datos técnicos: Coste energético 5809.409 MJ; Emisión de CO2 241.038 kg
Residuos:
- embalaje: re150101 Envases de papel y cartón. (componente de residuo); rendimiento 2.396 kg; Código LER 15 01 01; Masa del elemento 1 kg; Volumen 0.001333 m3
- embalaje: re170201 Madera. (componente de residuo); rendimiento 0.633 kg; Código LER 17 02 01; Masa del elemento 1 kg; Volumen 0.000909 m3

**mt37sve010d** Ud Válvula de esfera de latón niquelado para roscar de 1"
Datos técnicos: Coste energético 843.399 MJ; Emisión de CO2 56.701 kg
Residuos:
- embalaje: re150101 Envases de papel y cartón; rendimiento 0.072 kg
