# Separador hidráulico

- Propiedad del archivo: CYPE Ingenieros S.A.
- Formato: FIEBDC-3/2016
- Programa: Generador de precios de la construcción. CYPE Ingenieros, S.A.
- Fecha: 23/05/2024
- Ámbito geográfico: México
- Divisa: MXN
- Costes indirectos: 3 %
- Gastos generales: 13 %
- Beneficio industrial: 6 %
- IVA: 16 %

## I Instalaciones

### IC Calefacción, refrigeración, climatización y agua caliente sanitaria

#### ICS Sistemas de conducción de agua

**ICS120** Ud Separador hidráulico.
Desacoplador hidráulico, WH 40 "SAUNIER DUVAL", para un caudal máximo de 3500 l/h, de 500x115 mm, presión máxima de trabajo 6 bar, conexiones roscadas de 1 1/4" de diámetro, con vaina de inmersión, sonda de temperatura y aislamiento térmico.
Incluye: Replanteo. Colocación. Conexionado y comprobación de su correcto funcionamiento.
Criterio de cuantificación de proyecto: Número de unidades previstas, según documentación gráfica de Proyecto.
Criterio de cuantificación de obra: Se medirá el número de unidades realmente ejecutadas según especificaciones de Proyecto.

| Código | Ud | Descripción | Rendimiento | Precio | Importe |
|---|---|---|---|---|---|
| mt38ghs030a | Ud | Desacoplador hidráulico, WH 40 "SAUNIER DUVAL", para un caudal máximo de 3500 l/h, de 500x115 mm, presión máxima de trabajo 6 bar, conexiones roscadas de 1 1/4" de diámetro, con vaina de inmersión, sonda de temperatura y aislamiento térmico. (material) | 1 | 14371.05 | 14371.050 |
| mo011 | h | Oficial montador. (mano de obra) | 0.273 | 123.28 | 33.655 |
| mo080 | h | Ayudante montador. (mano de obra) | 0.273 | 73.05 | 19.943 |
| % | % | Herramienta menor | 2 % | 14424.648 | 288.493 |
|  |  | Costes directos |  |  | 14713.141 |
