# Aislamiento térmico de suelos flotantes, con placas de nódulos de poliestireno

- Propiedad del archivo: CYPE INGENIEROS, S.A.
- Formato: FIEBDC-3/2002
- Ámbito geográfico: México
- Divisa: MXN
- Costes indirectos: 3.00 %
- Gastos generales: 13.00 %
- Beneficio industrial: 6.00 %
- IVA: 16.00 %

## N Aislamientos e impermeabilizaciones

### NA Aislamientos térmicos

#### NAL Suelos flotantes

**NAL035** m² Aislamiento térmico de suelos flotantes, con placas de nódulos de poliestireno.
Aislamiento térmico de suelos flotantes, sistema Schlüter-BEKOTEC "SCHLÜTER-SYSTEMS", formado por cinta perimetral de espuma de polietileno reticulada de celdas cerradas, de 8x100 mm, con film de polietileno en el pie, con adhesivo para fijación al paramento vertical, modelo Schlüter-BEKOTEC-BRSK 810, placa de nódulos, de poliestireno expandido (EPS), 75,5x106 cm, modelo Schlüter-BEKOTEC-EN 2520 P.
Incluye: Limpieza y preparación de la superficie soporte. Replanteo y corte del aislamiento. Fijación del zócalo perimetral. Colocación del aislamiento y sus complementos.
Criterio de cuantificación de proyecto: Superficie medida según documentación gráfica de Proyecto.
Criterio de cuantificación de obra: Se medirá la superficie realmente ejecutada según especificaciones de Proyecto.

| Código | Ud | Descripción | Rendimiento | Precio | Importe |
|---|---|---|---|---|---|
| mt17sch010d | m² | Placa de nódulos, de poliestireno expandido (EPS), 75,5x106 cm, modelo Schlüter-BEKOTEC-EN 2520 P "SCHLÜTER-SYSTEMS", para tubo de 16 mm de diámetro, paso del tubo múltiplo de 7,5 cm, unión entre placas mediante machihembrado, adecuada para contrapisos de mortero de cemento convencional. (material) | 1.000 | 580.77 | 580.77 |
| mt38sch030b | m | Cinta perimetral de espuma de polietileno reticulada de celdas cerradas, de 8x100 mm, con film de polietileno en el pie, con adhesivo para fijación al paramento vertical, modelo Schlüter-BEKOTEC-BRSK 810 "SCHLÜTER-SYSTEMS". (material) | 0.600 | 42.67 | 25.60 |
| mo054 | h | Oficial colocador de aislantes. (mano de obra) | 0.066 | 123.28 | 8.14 |
| mo101 | h | Ayudante colocador de aislantes. (mano de obra) | 0.066 | 73.05 | 4.82 |
| % | % | Herramienta menor | 2 % | 619.33 | 12.39 |
|  |  | Costes directos |  |  | 631.72 |
