# Remate de peldaño con revestimiento cerámico o de piedra natural, mediante perfil preformado

- Propiedad del archivo: CYPE INGENIEROS, S.A.
- Formato: FIEBDC-3/2002
- Ámbito geográfico: México
- Divisa: MXN
- Costes indirectos: 3.00 %
- Gastos generales: 13.00 %
- Beneficio industrial: 6.00 %
- IVA: 16.00 %

## R Revestimientos y lambrines

### RE Escaleras

#### REA Remates de peldaño

**REA030** m Remate de peldaño con revestimiento cerámico o de piedra natural, mediante perfil preformado.
Formación de remate de peldaño con revestimiento cerámico o de piedra natural, mediante perfil de acero inoxidable AISI 316L, antideslizante, Schlüter-TREP-TE 160/V4A/100 "SCHLÜTER-SYSTEMS", de 16 mm de altura y 30 mm de anchura, de adherencia R-9, según DIN 51130, con perforaciones trapezoidales para su fijación. Incluso limpieza y preparación de la superficie soporte, replanteo y fijación del perfil con adhesivo y resolución de encuentros.
Incluye: Limpieza y preparación de la superficie soporte. Replanteo. Corte, colocación y fijación del perfil. Resolución de encuentros.
Criterio de cuantificación de proyecto: Longitud medida según documentación gráfica de Proyecto.
Criterio de cuantificación de obra: Se medirá la longitud realmente ejecutada según especificaciones de Proyecto.

| Código | Ud | Descripción | Rendimiento | Precio | Importe |
|---|---|---|---|---|---|
| mt18jrs220oN | m | Perfil de acero inoxidable AISI 316L, antideslizante, Schlüter-TREP-TE 160/V4A/100 "SCHLÜTER-SYSTEMS", de 16 mm de altura y 30 mm de anchura, de adherencia R-9, según DIN 51130, con perforaciones trapezoidales para su fijación, suministrado en barras de 1 m de longitud, para remate de peldaño con revestimiento cerámico o de piedra natural. (material) | 1.050 | 461.80 | 484.89 |
| mo023 | h | Oficial colocador de pisos. (mano de obra) | 0.063 | 119.98 | 7.56 |
| % | % | Herramienta menor | 2 % | 492.45 | 9.85 |
|  |  | Costes directos |  |  | 502.30 |
