# Remate de peldaño con revestimiento cerámico o de piedra natural, mediante perfil preformado

- Propiedad del archivo: CYPE Ingenieros S.A.
- Formato: FIEBDC-3/2016
- Programa: Generador de precios de la construcción. CYPE Ingenieros, S.A.
- Fecha: 23/05/2024
- Ámbito geográfico: México
- Divisa: MXN
- Costes indirectos: 3 %
- Gastos generales: 13 %
- Beneficio industrial: 6 %
- IVA: 16 %

## R Revestimientos y lambrines

### RE Escaleras

#### REA Remates de peldaño

**REA030** m Remate de peldaño con revestimiento cerámico o de piedra natural, mediante perfil preformado.
Formación de remate de peldaño con revestimiento cerámico o de piedra natural, mediante perfil de aluminio anodizado, acabado natural, Schlüter-TREP-FL 125 AE/100 "SCHLÜTER-SYSTEMS", de 12,5 mm de altura, con perforaciones trapezoidales para su fijación. Incluso limpieza y preparación de la superficie soporte, replanteo y fijación del perfil con adhesivo y resolución de encuentros.
Incluye: Limpieza y preparación de la superficie soporte. Replanteo. Corte, colocación y fijación del perfil. Resolución de encuentros.
Criterio de cuantificación de proyecto: Longitud medida según documentación gráfica de Proyecto.
Criterio de cuantificación de obra: Se medirá la longitud realmente ejecutada según especificaciones de Proyecto.

| Código | Ud | Descripción | Rendimiento | Precio | Importe |
|---|---|---|---|---|---|
| mt18jrs240cD | m | Perfil de aluminio anodizado, acabado natural, Schlüter-TREP-FL 125 AE/100 "SCHLÜTER-SYSTEMS", de 12,5 mm de altura, con perforaciones trapezoidales para su fijación, suministrado en barras de 1 m de longitud, para remate de peldaño con revestimiento cerámico o de piedra natural. (material) | 1.05 | 332.27 | 348.884 |
| mo023 | h | Oficial colocador de pisos. (mano de obra) | 0.063 | 119.98 | 7.559 |
| % | % | Herramienta menor | 2 % | 356.443 | 7.129 |
|  |  | Costes directos |  |  | 363.572 |

Residuos:
- colocación: mt18jrs240cD; factor de residuo 0.024

## Recursos

**mt18jrs240cD** m Perfil de aluminio anodizado
Datos técnicos: Coste energético 31.636 MJ; Emisión de CO2 2.371 kg; Código LER 17 04 02; Masa del elemento 0.27 kg; Volumen 0.00018 m3
Residuos:
- embalaje: re170203 Plástico. (componente de residuo); rendimiento 0.008 kg; Código LER 17 02 03; Masa del elemento 1 kg; Volumen 0.001667 m3
