# Colector para calefacción y refrigeración por suelo radiante

- Propiedad del archivo: CYPE INGENIEROS, S.A.
- Formato: FIEBDC-3/2002
- Ámbito geográfico: México
- Divisa: MXN
- Costes indirectos: 3.00 %
- Gastos generales: 13.00 %
- Beneficio industrial: 6.00 %
- IVA: 16.00 %

## I Instalaciones

### IC Calefacción, refrigeración, climatización y agua caliente sanitaria

#### ICE Emisores por agua para calefacción y refrigeración

**ICE100** Ud Colector para calefacción y refrigeración por suelo radiante.
Distribuidor de circuitos de acero inoxidable de 25 mm de diámetro nominal, modelo Schlüter-BEKOTEC-THERM-BTHVT 4 DE "SCHLÜTER-SYSTEMS", para 4 circuitos, con purgadores manuales de aire y tapones para ambos colectores, caudalímetros con escala medidora transparente en el colector de impulsión, con regulación entre 0,5 y 3 litros/min, termómetros en impulsión y en retorno, detentores en el colector de retorno, racores de acometida de 1", llaves de paso de 1/2", conexiones roscadas de 3/4" en cada ramal y soportes para sujeción de los colectores al armario, con, kit para la conexión de 4 circuitos, con tubos de 16 mm, a los colectores, modelo Schlüter-BEKOTEC-THERM-BTHV 4 AS, kit de 2 válvulas de corte de esfera de cobre niquelado de 1" para acometida a los colectores, con salida roscada hembra, de 3/4", modelo Schlüter-BEKOTEC-THERM-KH 20, y armario empotrable para colector, de lámina de acero, dimensiones exteriores 490x705x110 mm, ancho interior 455 mm, profundidad regulable entre 110 y 150 mm, modelo Schlüter-BEKOTEC-THERM-BTVSE 4 BW. Totalmente montado, conexionado y probado.
Incluye: Replanteo del emplazamiento del colector. Colocación del armario para el colector. Colocación del colector. Conexión de las tuberías al colector. Conexión del colector a la red de distribución interior o a la caldera.
Criterio de cuantificación de proyecto: Número de unidades previstas, según documentación gráfica de Proyecto.
Criterio de cuantificación de obra: Se medirá el número de unidades realmente ejecutadas según especificaciones de Proyecto.

| Código | Ud | Descripción | Rendimiento | Precio | Importe |
|---|---|---|---|---|---|
| mt38sch100cc | Ud | Distribuidor de circuitos de acero inoxidable de 25 mm de diámetro nominal, modelo Schlüter-BEKOTEC-THERM-BTHVT 4 DE "SCHLÜTER-SYSTEMS", para 4 circuitos, con purgadores manuales de aire y tapones para ambos colectores, caudalímetros con escala medidora transparente en el colector de impulsión, con regulación entre 0,5 y 3 litros/min, termómetros en impulsión y en retorno, detentores en el colector de retorno, racores de acometida de 1", llaves de paso de 1/2", conexiones roscadas de 3/4" en cada ramal y soportes para sujeción de los colectores al armario. (material) | 1.000 | 10129.37 | 10129.37 |
| mt38sch105ec | Ud | Kit para la conexión de 4 circuitos, con tubos de 16 mm, a los colectores, modelo Schlüter-BEKOTEC-THERM-BTHV 4 AS "SCHLÜTER-SYSTEMS", formado por 2 racores de 16 mm x 1/2" por circuito, 2 pinzas para fijación de tubos a placa de nódulos en un ángulo de 45°, 2 pinzas para fijación de tubos a placa de nódulos en zonas difíciles y 2 curvatubos de plástico por circuito. (material) | 1.000 | 2046.03 | 2046.03 |
| mt38sch062k | Ud | Kit de 2 válvulas de corte de esfera de cobre niquelado de 1" para acometida a los colectores, con salida roscada hembra, de 3/4", modelo Schlüter-BEKOTEC-THERM-KH 20 "SCHLÜTER-SYSTEMS". (material) | 1.000 | 984.05 | 984.05 |
| mt38sch200a | Ud | Armario empotrable para colector, de lámina de acero, dimensiones exteriores 490x705x110 mm, ancho interior 455 mm, profundidad regulable entre 110 y 150 mm, modelo Schlüter-BEKOTEC-THERM-BTVSE 4 BW "SCHLÜTER-SYSTEMS", con patas con altura regulable de 0 a 90 mm, puerta lacada en blanco, guías para la colocación de los colectores y guía para el montaje del módulo de control. (material) | 1.000 | 5922.05 | 5922.05 |
| mo004 | h | Oficial calefactor. (mano de obra) | 2.199 | 123.28 | 271.09 |
| mo103 | h | Ayudante calefactor. (mano de obra) | 2.199 | 72.91 | 160.33 |
| % | % | Herramienta menor | 2 % | 19512.92 | 390.26 |
|  |  | Costes directos |  |  | 19903.18 |
