# Equipo de regulación y control para colector, mediante cabezales electrotérmicos

- Propiedad del archivo: CYPE INGENIEROS, S.A.
- Formato: FIEBDC-3/2002
- Ámbito geográfico: México
- Divisa: MXN
- Costes indirectos: 3.00 %
- Gastos generales: 13.00 %
- Beneficio industrial: 6.00 %
- IVA: 16.00 %

## I Instalaciones

### IC Calefacción, refrigeración, climatización y agua caliente sanitaria

#### ICE Emisores por agua para calefacción y refrigeración

**ICE150** Ud Equipo de regulación y control para colector, mediante cabezales electrotérmicos.
Sistema de regulación de la temperatura para colector, para calefacción, "SCHLÜTER-SYSTEMS", compuesto de módulo de control principal, modelo Schlüter-BEKOTEC-THERM-BT EBC, módulo de control para 2 termostatos vía cable, modelo Schlüter-BEKOTEC-THERM-BT EAR 2, termostatos, modelo Schlüter-BEKOTEC-THERM-BT ER/BW y electroválvulas, modelo Schlüter-BEKOTEC-THERM-BTESA 230 V2. Totalmente montado, conexionado y probado.
Incluye: Colocación, fijación y conexionado eléctrico y de comunicación con todos los elementos que lo demanden en la instalación.
Criterio de cuantificación de proyecto: Número de unidades previstas, según documentación gráfica de Proyecto.
Criterio de cuantificación de obra: Se medirá el número de unidades realmente ejecutadas según especificaciones de Proyecto.

| Código | Ud | Descripción | Rendimiento | Precio | Importe |
|---|---|---|---|---|---|
| mt38sch380a | Ud | Módulo de control principal para conexión con módulos de control para termostatos vía cable o vía radio, modelo Schlüter-BEKOTEC-THERM-BT EBC "SCHLÜTER-SYSTEMS", color blanco, de 92x122x45 mm, alimentación a 230 V, con espacio para inserción del temporizador digital y pilotos luminosos. (material) | 1.000 | 5289.73 | 5289.73 |
| mt38sch395a | Ud | Módulo de control para 2 termostatos vía cable, modelo Schlüter-BEKOTEC-THERM-BT EAR 2 "SCHLÜTER-SYSTEMS", de 92x73x45 mm, alimentación a 230 V, con capacidad para controlar hasta 4 electroválvulas, con pilotos luminosos indicadores del modo de funcionamiento. (material) | 1.000 | 3884.04 | 3884.04 |
| mt38sch245a | Ud | Termostato, modelo Schlüter-BEKOTEC-THERM-BT ER/BW "SCHLÜTER-SYSTEMS", alimentación a 5 Vcc, color blanco, de 78x78x12,5 mm, con selección de temperatura entre 8°C y 30°C, posibilidad de limitar la temperatura de consigna, función de disminución de la temperatura de hasta 4°C a la hora programada, en combinación con temporizador digital modelo Schlüter-BEKOTEC-THERM-EET y piloto luminoso rojo en modo calefacción o azul en modo refrigeración. (material) | 2.000 | 1678.90 | 3357.80 |
| mt38sch270a | Ud | Electroválvula, modelo Schlüter-BEKOTEC-THERM-BTESA 230 V2 "SCHLÜTER-SYSTEMS", 230 V, para conexión a válvula de colector de retorno, con grado de protección IP54, incluso cable de 1 m de longitud. (material) | 4.000 | 1465.26 | 5861.04 |
| mt35aia010a | m | Tubo curvable de PVC, corrugado, de color negro, de 16 mm de diámetro nominal, para canalización empotrada en obra de mampostería (paredes y techos). Resistencia a la compresión 320 N, resistencia al impacto 1 julio, temperatura de trabajo -5°C hasta 60°C, con grado de protección IP545, no propagador de la llama. (material) | 10.500 | 10.92 | 114.66 |
| mt35cun020a | m | Cable unipolar H07Z1-K (AS), siendo su tensión asignada de 450/750 V, reacción al fuego clase Cca-s1a,d1,a1 según UNE-EN 50575, con conductor multifilar de cobre clase 5 (-K) de 1,5 mm² de sección, con aislamiento de compuesto termoplástico a base de poliolefina libre de halógenos con baja emisión de humos y gases corrosivos (Z1). (material) | 1.000 | 12.15 | 12.15 |
| mt38sch397a | m | Cable bus, modelo Schlüter-BEKOTEC-THERM-BTZK 4A 100M "SCHLÜTER-SYSTEMS", suministrado en rollos de 100 m. (material) | 10.000 | 19.32 | 193.20 |
| mo004 | h | Oficial calefactor. (mano de obra) | 0.962 | 123.28 | 118.60 |
| mo103 | h | Ayudante calefactor. (mano de obra) | 0.962 | 72.91 | 70.14 |
| % | % | Herramienta menor | 2 % | 18901.36 | 378.03 |
|  |  | Costes directos |  |  | 19279.39 |
