# Drenaje de suelos con láminas drenantes

- Propiedad del archivo: CYPE INGENIEROS, S.A.
- Formato: FIEBDC-3/2002
- Ámbito geográfico: México
- Divisa: MXN
- Costes indirectos: 3.00 %
- Gastos generales: 13.00 %
- Beneficio industrial: 6.00 %
- IVA: 16.00 %

## N Aislamientos e impermeabilizaciones

### ND Drenajes

#### NDN Suelos

**NDN010** m² Drenaje de suelos con láminas drenantes.
Drenaje de suelos con lámina drenante de polietileno, Schlüter-TROBA-RO "SCHLÜTER-SYSTEMS", de 7 mm de espesor, colocada directamente sobre la impermeabilización.
Incluye: Corte y preparación de las láminas drenantes. Colocación de las láminas drenantes.
Criterio de cuantificación de proyecto: Superficie medida según documentación gráfica de Proyecto.
Criterio de cuantificación de obra: Se medirá la superficie realmente ejecutada según especificaciones de Proyecto.

| Código | Ud | Descripción | Rendimiento | Precio | Importe |
|---|---|---|---|---|---|
| mt15res330r | m² | Lámina drenante de polietileno, Schlüter-TROBA-RO "SCHLÜTER-SYSTEMS", de 7 mm de espesor, suministrada en rollos de 20 m de longitud. (material) | 1.050 | 531.11 | 557.67 |
| mo029 | h | Oficial aplicador de membranas y mantos impermeabilizantes. (mano de obra) | 0.027 | 121.97 | 3.29 |
| mo067 | h | Ayudante aplicador de membranas y mantos impermeabilizantes. (mano de obra) | 0.027 | 74.26 | 2.01 |
| % | % | Herramienta menor | 2 % | 562.97 | 11.26 |
|  |  | Costes directos |  |  | 574.23 |
