# Borde lateral de techumbre con perfil

- Propiedad del archivo: CYPE INGENIEROS, S.A.
- Formato: FIEBDC-3/2002
- Ámbito geográfico: México
- Divisa: MXN
- Costes indirectos: 3.00 %
- Gastos generales: 13.00 %
- Beneficio industrial: 6.00 %
- IVA: 16.00 %

## Q Techumbres

### QR Remates

#### QRB Borde lateral

**QRB010** m Borde lateral de techumbre con perfil.
Borde lateral de techumbre con perfil botaguas de aluminio lacado, Schlüter-BARA-RTK 30 BW "SCHLÜTER-SYSTEMS", de 40 mm de altura, color blanco RAL 9010 acabado brillante, con perforaciones trapezoidales para su fijación y goterón. Incluso adhesivo cementoso, piezas especiales y silicona neutra.
Incluye: Limpieza y preparación de la superficie. Replanteo. Corte, colocación y fijación del perfil.
Criterio de cuantificación de proyecto: Longitud medida según documentación gráfica de Proyecto.
Criterio de cuantificación de obra: Se medirá la longitud realmente ejecutada según especificaciones de Proyecto.

| Código | Ud | Descripción | Rendimiento | Precio | Importe |
|---|---|---|---|---|---|
| mt09mcr021m | kg | Adhesivo cementoso mejorado, C2, color gris. (material) | 0.170 | 6.01 | 1.02 |
| mt20pcs010a | m | Perfil botaguas de aluminio lacado, Schlüter-BARA-RTK 30 BW "SCHLÜTER-SYSTEMS", de 40 mm de altura, color blanco RAL 9010 acabado brillante, con perforaciones trapezoidales para su fijación y goterón, suministrado en barras de 2,5 m de longitud. (material) | 1.100 | 819.53 | 901.48 |
| mt15sja100 | Ud | Cartucho de masilla de silicona neutra. (material) | 0.010 | 92.74 | 0.93 |
| mo020 | h | Oficial albañil. (mano de obra) | 0.207 | 119.98 | 24.84 |
| mo113 | h | Cabo albañil. (mano de obra) | 0.207 | 70.30 | 14.55 |
| % | % | Herramienta menor | 2 % | 942.82 | 18.86 |
|  |  | Costes directos |  |  | 961.68 |
