# Regulación de un circuito de calefacción por suelo radiante

- Propiedad del archivo: CYPE Ingenieros S.A.
- Formato: FIEBDC-3/2016
- Programa: Generador de precios de la construcción. CYPE Ingenieros, S.A.
- Fecha: 23/05/2024
- Ámbito geográfico: México
- Divisa: MXN
- Costes indirectos: 3 %
- Gastos generales: 13 %
- Beneficio industrial: 6 %
- IVA: 16 %

## I Instalaciones

### IC Calefacción, refrigeración, climatización y agua caliente sanitaria

#### ICE Emisores por agua para calefacción y refrigeración

**ICE157** Ud Regulación de un circuito de calefacción por suelo radiante.
Válvula de limitación de la temperatura de retorno para un circuito de calefacción, modelo Schlüter-BEKOTEC-THERM-BTRTB V2W "SCHLÜTER-SYSTEMS", con rueda de termostato para regulación de la temperatura entre 20°C y 40°C, purgador de aire, conexiones eurocono de 3/4", instalada en caja de 145x145x55 mm, empotrable en pared, con tapa lacada en blanco de 155x155 mm, y 2 curvatubos de plástico, con kit de 2 racores de cobre niquelado con salida roscada eurocono hembra, 16 mm x 3/4", modelo Schlüter-BEKOTEC-THERM-BTZ2 KV 16, para conexión del circuito de suelo radiante a la válvula y kit de 2 racores de cobre niquelado con salida roscada eurocono macho, 16 mm x 3/4", modelo Schlüter-BEKOTEC-THERM-BTZ2 AN 16 para conexión del tubo al circuito de alta temperatura. Totalmente montado, conexionado y probado.
Incluye: Replanteo de la unidad. Colocación y fijación de la unidad. Conexionado de la unidad a la tubería.
Criterio de cuantificación de proyecto: Número de unidades previstas, según documentación gráfica de Proyecto.
Criterio de cuantificación de obra: Se medirá el número de unidades realmente ejecutadas según especificaciones de Proyecto.

| Código | Ud | Descripción | Rendimiento | Precio | Importe |
|---|---|---|---|---|---|
| mt38sch140f | Ud | Válvula de limitación de la temperatura de retorno para un circuito de calefacción, modelo Schlüter-BEKOTEC-THERM-BTRTB V2W "SCHLÜTER-SYSTEMS", con rueda de termostato para regulación de la temperatura entre 20°C y 40°C, purgador de aire, conexiones eurocono de 3/4", instalada en caja de 145x145x55 mm, empotrable en pared, con tapa lacada en blanco de 155x155 mm, y 2 curvatubos de plástico. (material) | 1 | 7048.04 | 7048.040 |
| mt38sch065eh | Ud | Kit de 2 racores de cobre niquelado con salida roscada eurocono hembra, 16 mm x 3/4", modelo Schlüter-BEKOTEC-THERM-BTZ2 KV 16 "SCHLÜTER-SYSTEMS". (material) | 1 | 320.32 | 320.320 |
| mt38sch066p | Ud | Kit de 2 racores de cobre niquelado con salida roscada eurocono macho, 16 mm x 3/4", modelo Schlüter-BEKOTEC-THERM-BTZ2 AN 16 "SCHLÜTER-SYSTEMS". (material) | 1 | 482.1 | 482.100 |
| mo004 | h | Oficial calefactor. (mano de obra) | 0.275 | 123.28 | 33.902 |
| mo103 | h | Ayudante calefactor. (mano de obra) | 0.275 | 72.91 | 20.050 |
| % | % | Herramienta menor | 2 % | 7904.412 | 158.088 |
|  |  | Costes directos |  |  | 8062.500 |
