# Aislamiento térmico de suelos flotantes, con placas de nódulos de poliestireno

- Propiedad del archivo: CYPE Ingenieros S.A.
- Formato: FIEBDC-3/2016
- Programa: Generador de precios de la construcción. CYPE Ingenieros, S.A.
- Fecha: 23/05/2024
- Ámbito geográfico: México
- Divisa: MXN
- Costes indirectos: 3 %
- Gastos generales: 13 %
- Beneficio industrial: 6 %
- IVA: 16 %

## N Aislamientos e impermeabilizaciones

### NA Aislamientos térmicos

#### NAL Suelos flotantes

**NAL035** m² Aislamiento térmico de suelos flotantes, con placas de nódulos de poliestireno.
Aislamiento térmico de suelos flotantes, sistema Schlüter-BEKOTEC "SCHLÜTER-SYSTEMS", formado por cinta perimetral de espuma de polietileno reticulada de celdas cerradas, de 8x100 mm, con film de polietileno en el pie, con adhesivo para fijación al paramento vertical, modelo Schlüter-BEKOTEC-BRSK 810, placa de nódulos, de poliestireno expandido (EPS), 75,5x106 cm, modelo Schlüter-BEKOTEC-EN 2520 P.
Incluye: Limpieza y preparación de la superficie soporte. Replanteo y corte del aislamiento. Fijación del zócalo perimetral. Colocación del aislamiento y sus complementos.
Criterio de cuantificación de proyecto: Superficie medida según documentación gráfica de Proyecto.
Criterio de cuantificación de obra: Se medirá la superficie realmente ejecutada según especificaciones de Proyecto.

| Código | Ud | Descripción | Rendimiento | Precio | Importe |
|---|---|---|---|---|---|
| mt17sch010d | m² | Placa de nódulos, de poliestireno expandido (EPS), 75,5x106 cm, modelo Schlüter-BEKOTEC-EN 2520 P "SCHLÜTER-SYSTEMS", para tubo de 16 mm de diámetro, paso del tubo múltiplo de 7,5 cm, unión entre placas mediante machihembrado, adecuada para contrapisos de mortero de cemento convencional. (material) | 1 | 580.77 | 580.770 |
| mt38sch030b | m | Cinta perimetral de espuma de polietileno reticulada de celdas cerradas, de 8x100 mm, con film de polietileno en el pie, con adhesivo para fijación al paramento vertical, modelo Schlüter-BEKOTEC-BRSK 810 "SCHLÜTER-SYSTEMS". (material) | 0.6 | 42.67 | 25.602 |
| mo054 | h | Oficial colocador de aislantes. (mano de obra) | 0.072 | 123.28 | 8.876 |
| mo101 | h | Ayudante colocador de aislantes. (mano de obra) | 0.072 | 73.05 | 5.260 |
| % | % | Herramienta menor | 2 % | 620.508 | 12.410 |
|  |  | Costes directos |  |  | 632.918 |

Residuos:
- colocación: mt17sch010d; factor de residuo 0.024
- colocación: mt38sch030b; factor de residuo 0.0599286

## Recursos

**mt17sch010d** m² Placa de nódulos
Datos técnicos: Coste energético 66.746 MJ; Emisión de CO2 2.330 kg; Código LER 17 06 04; Masa del elemento 0.69 kg; Volumen 0.00115 m3
Residuos:
- embalaje: re170203 Plástico. (componente de residuo); rendimiento 0.034 kg; Código LER 17 02 03; Masa del elemento 1 kg; Volumen 0.001667 m3

**mt38sch030b** m Cinta perimetral de espuma de polietileno reticulada de celdas cerradas
Datos técnicos: Coste energético 7.776 MJ; Emisión de CO2 0.277 kg; Código LER 17 06 04; Masa del elemento 0.056 kg; Volumen 0.000093 m3
Residuos:
- embalaje: re170203 Plástico; rendimiento 0.001 kg
