# Encuentro de techumbre plana no transitable, no ventilada con paramento vertical. Impermeabilización con membranas de poliolefinas

- Propiedad del archivo: CYPE Ingenieros S.A.
- Formato: FIEBDC-3/2016
- Programa: Generador de precios de la construcción. CYPE Ingenieros, S.A.
- Fecha: 23/05/2024
- Ámbito geográfico: México
- Divisa: MXN
- Costes indirectos: 3 %
- Gastos generales: 13 %
- Beneficio industrial: 6 %
- IVA: 16 %

## Q Techumbres

### QD Planas no transitables, no ventiladas

#### QDF Puntos singulares

**QDF021** m Encuentro de techumbre plana no transitable, no ventilada con paramento vertical. Impermeabilización con membranas de poliolefinas.
Encuentro de techumbre plana no transitable, no ventilada, ajardinada, tipo invertida, con lámina drenante con paramento vertical; mediante la realización de un retranqueo perimetral de más de 5 cm con respecto al paramento vertical y de más de 20 cm de altura sobre la protección de la techumbre, relleno con mortero de cemento, confeccionado en obra, dosificación 1:8 colocado sobre la impermeabilización formada por: banda de terminación Schlüter-KERDI-KEBA 100/250 "SCHLÜTER-SYSTEMS", de 250 mm de anchura y 0,1 mm de espesor, fijada a la impermeabilización continua de la techumbre, con adhesivo bicomponente Schlüter-KERDI-COLL-L "SCHLÜTER-SYSTEMS". Incluso complementos de refuerzo en tratamiento de puntos singulares mediante el uso de piezas especiales para la resolución de ángulos internos y externos.
Incluye: Ejecución del retranqueo perimetral. Limpieza y preparación de la superficie. Colocación de la banda de terminación con adhesivo cementoso.
Criterio de cuantificación de proyecto: Longitud medida en proyección horizontal, según documentación gráfica de Proyecto.
Criterio de cuantificación de obra: Se medirá, en proyección horizontal, la longitud realmente ejecutada según especificaciones de Proyecto.

| Código | Ud | Descripción | Rendimiento | Precio | Importe |
|---|---|---|---|---|---|
| mt15res060d | kg | Adhesivo bicomponente, Schlüter-KERDI-COLL-L "SCHLÜTER-SYSTEMS", a base de una dispersión acrílica sin disolventes y polvo de cemento, para el sellado de juntas. (material) | 0.45 | 353.2 | 158.940 |
| mt15res020re | m | Banda de sellado, Schlüter-KERDI-KEBA 100/250 "SCHLÜTER-SYSTEMS", de 250 mm de anchura y 0,1 mm de espesor, para membrana impermeabilizante flexible de polietileno, con ambas caras revestidas de geotextil no tejido, suministrada en rollos de 30 m de longitud. (material) | 1.15 | 211.27 | 242.961 |
| mt08aaa010a | m³ | Agua. (material) | 0.006 | 22.86 | 0.137 |
| mt01arg005a | t | Arena de cantera, para mortero hecho en obra. (material) | 0.021 | 315.71 | 6.630 |
| mt08cem000f | kg | Cemento gris en sacos. (material) | 2.368 | 2.24 | 5.304 |
| mq06hor010 | h | Revolvedora de concreto eléctrica con una capacidad de amasado de 160 l. (maquinaria) | 0.015 | 53.58 | 0.804 |
| mo029 | h | Oficial aplicador de membranas y mantos impermeabilizantes. (mano de obra) | 0.138 | 119.98 | 16.557 |
| mo067 | h | Ayudante aplicador de membranas y mantos impermeabilizantes. (mano de obra) | 0.138 | 73.05 | 10.081 |
| mo113 | h | Cabo albañil. (mano de obra) | 0.131 | 70.3 | 9.209 |
| % | % | Herramienta menor | 2 % | 450.623 | 9.012 |
|  |  | Costes directos |  |  | 459.635 |

Residuos:
- colocación: mt15res020re; factor de residuo 0.0592609
- colocación: mt01arg005a Arena de cantera, para mortero hecho en obra; factor de residuo 0.00501329
- colocación: mt08cem000f Cemento gris en sacos; factor de residuo 0.0063

## Recursos

**mt15res020re** m Banda de sellado
Datos técnicos: Coste energético 3.296 MJ; Emisión de CO2 0.119 kg; Código LER 17 06 04; Masa del elemento 0.023 kg; Volumen 0.000038 m3
Residuos:
- embalaje: re170203 Plástico. (componente de residuo); rendimiento 0.001 kg; Código LER 17 02 03; Masa del elemento 1 kg; Volumen 0.001667 m3

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg
