# Remate de peldaño con revestimiento cerámico o de piedra natural, mediante perfil preformado

- Propiedad del archivo: CYPE Ingenieros S.A.
- Formato: FIEBDC-3/2016
- Programa: Generador de precios de la construcción. CYPE Ingenieros, S.A.
- Fecha: 01/11/2025
- Ámbito geográfico: México
- Divisa: MXN
- Costes indirectos: 3 %
- Gastos generales: 13 %
- Beneficio industrial: 6 %
- IVA: 16 %

## R Revestimientos y lambrines

### RE Peldaños

#### REA Remates

**REA030** m Remate de peldaño con revestimiento cerámico o de piedra natural, mediante perfil preformado.
Remate de peldaño con revestimiento cerámico o de piedra natural, mediante perfil de acero inoxidable AISI 304, antideslizante, Schlüter-TREP-TE 20 "SCHLÜTER-SYSTEMS", de 2 mm de altura y 30 mm de anchura, de adherencia R-9, según DIN 51130, con perforaciones trapezoidales para su fijación, fijado con adhesivo.
Incluye: Limpieza y preparación de la superficie soporte. Replanteo. Corte, colocación y fijación del perfil. Resolución de encuentros.
Criterio de cuantificación de proyecto: Longitud medida según documentación gráfica de Proyecto.
Criterio de cuantificación de obra: Se medirá la longitud realmente ejecutada según especificaciones de Proyecto.

| Código | Ud | Descripción | Rendimiento | Precio | Importe |
|---|---|---|---|---|---|
| mt18jrs220aa | m | Perfil de acero inoxidable AISI 304, antideslizante, Schlüter-TREP-TE 20 "SCHLÜTER-SYSTEMS", de 2 mm de altura y 30 mm de anchura, de adherencia R-9, según DIN 51130, con perforaciones trapezoidales para su fijación, suministrado en barras de 2,5 m de longitud, para remate de peldaño con revestimiento cerámico o de piedra natural. (material) | 1.05 | 344.97 | 362.219 |
| mo023 | h | Oficial colocador de pisos. (mano de obra) | 0.073 | 127.32 | 9.294 |
| % | % | Herramienta menor | 2 % | 371.513 | 7.430 |
|  |  | Costes directos |  |  | 378.943 |

Residuos:
- colocación: mt18jrs220aa; factor de residuo 0.0045

## Recursos

**mt18jrs220aa** m Perfil de acero inoxidable AISI 304
Datos técnicos: Coste energético 6.022 MJ; Emisión de CO2 0.808 kg; Código LER 17 04 05; Masa del elemento 0.11 kg; Volumen 0.000052 m3
Residuos:
- embalaje: re170203 Plástico. (componente de residuo); rendimiento 0.008 kg; Código LER 17 02 03; Masa del elemento 1 kg; Volumen 0.001667 m3
