# Murete guía para muro pantalla

- Propiedad del archivo: CYPE INGENIEROS, S.A.
- Formato: FIEBDC-3/2002
- Ámbito geográfico: México
- Divisa: MXN
- Costes indirectos: 3.00 %
- Gastos generales: 13.00 %
- Beneficio industrial: 6.00 %
- IVA: 16.00 %

## C Cimentaciones

### CC Contenciones

#### CCP Muros pantalla

**CCP005** m Murete guía para muro pantalla.
Doble murete guía, para muro pantalla, de concreto reforzado de sección 70x25 cm; realizado con concreto f'c=20 MPa (200 kg/cm²), clasificación de exposición A1, tamaño máximo del agregado 20 mm, revenimiento de 5 a 10 cm, premezclado, y colado con tiro directo, y acero fy=4200 kg/cm², con una cuantía aproximada de 25 kg/m; construcción y desmontaje del sistema de cimbra recuperable metálico a dos caras. Incluso alambre de atar, separadores y líquido desmoldante, para evitar la adherencia del concreto a la cimbra.
Criterio de valoración económica: El precio incluye el habilitado del acero (corte y doblez) en el área de trabajo, en obra, el armado en el lugar definitivo de su colocación en obra, la demolición del murete guía con retroexcavadora con martillo rompedor y la carga mecánica de escombros sobre camión o contenedor.
Incluye: Replanteo y trazo de los muretes guía. Montaje del sistema de cimbra. Colocación del armado. Colado y compactación del concreto. Desmontaje de la cimbra. Regularización y limpieza superficial del paramento visto. Acotación de la longitud de cada panel sobre los muretes guía ya realizados. Replanteo de la cota del fondo de la perforación, del nivel de desplante del concreto y de los armados. Demolición del elemento con retroexcavadora con martillo rompedor. Limpieza y recogida de restos. Carga mecánica de escombros sobre camión o contenedor.
Criterio de cuantificación de proyecto: Longitud medida a ejes, según documentación gráfica de Proyecto.
Criterio de cuantificación de obra: Se medirá, a eje de muro, la longitud realmente ejecutada según especificaciones de Proyecto.

| Código | Ud | Descripción | Rendimiento | Precio | Importe |
|---|---|---|---|---|---|
| mt08eme040 | m² | Paneles metálicos de varias dimensiones, para cimbrar elementos de concreto. (material) | 0.007 | 784.73 | 5.49 |
| mt50spa052b | m | Tablón de madera de pino, de 20x7,2 cm. (material) | 0.028 | 95.40 | 2.67 |
| mt50spa081a | Ud | Puntal metálico telescópico, de hasta 3 m de altura. (material) | 0.018 | 290.54 | 5.23 |
| mt08eme051a | m | Fleje de acero galvanizado, para cimbra metálica. (material) | 0.140 | 4.38 | 0.61 |
| mt08var050 | kg | Alambre galvanizado para atar, de 1,30 mm de diámetro. (material) | 0.370 | 22.64 | 8.38 |
| mt08var060 | kg | Puntas de acero de 20x100 mm. (material) | 0.140 | 132.05 | 18.49 |
| mt08dba010b | l | Agente desmoldeante, a base de aceites especiales, emulsionable en agua, para cimbras metálicas, fenólicas o de madera. (material) | 0.042 | 27.22 | 1.14 |
| mt07aco020a | Ud | Separador homologado para cimentaciones. (material) | 3.000 | 2.31 | 6.93 |
| mt07aco080a | kg | Acero fy=4200 kg/cm², de varios diámetros, según NMX-C-407-ONNCCE. (material) | 26.250 | 12.74 | 334.43 |
| mt10haf061bi | m³ | Concreto f'c=20 MPa (200 kg/cm²), clasificación de exposición A1, tamaño máximo del agregado 20 mm, revenimiento nominal del concreto fresco de 5 a 10 mm, premezclado, según RCDF NTC Diseño y Construcción de Estructuras de Concreto (2004). (material) | 0.385 | 1288.90 | 496.23 |
| mq01exn020a | h | Retroexcavadora hidráulica sobre ruedas, de 105 kW. (maquinaria) | 0.231 | 803.83 | 185.68 |
| mq01ret010 | h | Miniretrocargadora sobre ruedas de 15 kW. (maquinaria) | 0.108 | 710.18 | 76.70 |
| op00ciz020 |  | Cizalla para acero en varillas corrugadas. | 1.000 | 0.00 | 0.00 |
| op00ata010 |  | Atadora de armado. | 1.000 | 0.00 | 0.00 |
| au00auh020 |  | Canal para colado del concreto. | 1.000 | 0.00 | 0.00 |
| au00auh040 |  | Vibrador de concreto, eléctrico. | 1.000 | 0.00 | 0.00 |
| mo044 | h | Oficial carpintero de obra negra. (mano de obra) | 0.530 | 132.49 | 70.22 |
| mo091 | h | Ayudante carpintero de obra negra. (mano de obra) | 0.707 | 80.62 | 57.00 |
| mo043 | h | Oficial fierrero. (mano de obra) | 0.252 | 132.49 | 33.39 |
| mo090 | h | Ayudante fierrero. (mano de obra) | 0.284 | 80.62 | 22.90 |
| mo045 | h | Oficial concretero. (mano de obra) | 0.034 | 132.49 | 4.50 |
| mo092 | h | Ayudante concretero. (mano de obra) | 0.136 | 80.62 | 10.96 |
| mo113 | h | Cabo albañil. (mano de obra) | 0.292 | 74.59 | 21.78 |
| % | % | Herramienta menor | 2 % | 1362.73 | 27.25 |
|  |  | Costes directos |  |  | 1389.98 |
