# Foso de elevador

- Propiedad del archivo: CYPE INGENIEROS, S.A.
- Formato: FIEBDC-3/2002
- Ámbito geográfico: México
- Divisa: MXN
- Costes indirectos: 3.00 %
- Gastos generales: 13.00 %
- Beneficio industrial: 6.00 %
- IVA: 16.00 %

## C Cimentaciones

### CV Elementos singulares

#### CVF Foso de elevador

**CVF010** m³ Foso de elevador.
Foso de elevador a nivel de cimentación, mediante vaso de concreto reforzado, realizado con concreto f'c=20 MPa (200 kg/cm²), clasificación de exposición A1, tamaño máximo del agregado 20 mm, revenimiento de 5 a 10 cm, premezclado, y colado con tiro directo, y acero fy=4200 kg/cm², con una cuantía aproximada de 50 kg/m³. Incluso armados para formación de cadenas de borde y refuerzos, armados de espera, alambre de atar, separadores y líquido desmoldante, para evitar la adherencia del concreto a la cimbra.
Criterio de valoración económica: El precio incluye el construcción y desmontaje del sistema de cimbra y el habilitado del acero (corte y doblez) y el armado en el lugar definitivo de su colocación en obra.
Incluye: Replanteo y trazo de los elementos. Colocación de separadores y fijación de los armados. Montaje del sistema de cimbra. Colado y compactación del concreto. Desmontaje de la cimbra. Curado del concreto.
Criterio de cuantificación de proyecto: Volumen medido sobre las secciones teóricas de cálculo, según documentación gráfica de Proyecto.
Criterio de cuantificación de obra: Se medirá el volumen teórico ejecutado según especificaciones de Proyecto.

| Código | Ud | Descripción | Rendimiento | Precio | Importe |
|---|---|---|---|---|---|
| mt08eme040 | m² | Paneles metálicos de varias dimensiones, para cimbrar elementos de concreto. (material) | 0.025 | 784.73 | 19.62 |
| mt50spa052b | m | Tablón de madera de pino, de 20x7,2 cm. (material) | 0.100 | 95.40 | 9.54 |
| mt50spa081a | Ud | Puntal metálico telescópico, de hasta 3 m de altura. (material) | 0.065 | 290.54 | 18.89 |
| mt08eme051a | m | Fleje de acero galvanizado, para cimbra metálica. (material) | 0.500 | 4.38 | 2.19 |
| mt08var050 | kg | Alambre galvanizado para atar, de 1,30 mm de diámetro. (material) | 0.450 | 22.64 | 10.19 |
| mt08var060 | kg | Puntas de acero de 20x100 mm. (material) | 0.500 | 132.05 | 66.03 |
| mt08dba010b | l | Agente desmoldeante, a base de aceites especiales, emulsionable en agua, para cimbras metálicas, fenólicas o de madera. (material) | 0.150 | 27.22 | 4.08 |
| mt07sep010ab | Ud | Separador homologado de plástico, para armados de cimentaciones de varios diámetros. (material) | 4.000 | 2.43 | 9.72 |
| mt07aco020d | Ud | Separador homologado para muros. (material) | 8.000 | 0.97 | 7.76 |
| mt07aco080a | kg | Acero fy=4200 kg/cm², de varios diámetros, según NMX-C-407-ONNCCE. (material) | 51.000 | 12.74 | 649.74 |
| mt10haf061bi | m³ | Concreto f'c=20 MPa (200 kg/cm²), clasificación de exposición A1, tamaño máximo del agregado 20 mm, revenimiento nominal del concreto fresco de 5 a 10 mm, premezclado, según RCDF NTC Diseño y Construcción de Estructuras de Concreto (2004). (material) | 1.100 | 1288.90 | 1417.79 |
| op00ciz020 |  | Cizalla para acero en varillas corrugadas. | 1.000 | 0.00 | 0.00 |
| op00ata010 |  | Atadora de armado. | 1.000 | 0.00 | 0.00 |
| au00auh020 |  | Canal para colado del concreto. | 1.000 | 0.00 | 0.00 |
| au00auh040 |  | Vibrador de concreto, eléctrico. | 1.000 | 0.00 | 0.00 |
| mo044 | h | Oficial carpintero de obra negra. (mano de obra) | 1.893 | 132.49 | 250.80 |
| mo091 | h | Ayudante carpintero de obra negra. (mano de obra) | 2.524 | 80.62 | 203.48 |
| mo043 | h | Oficial fierrero. (mano de obra) | 0.404 | 132.49 | 53.53 |
| mo090 | h | Ayudante fierrero. (mano de obra) | 0.606 | 80.62 | 48.86 |
| mo045 | h | Oficial concretero. (mano de obra) | 0.316 | 132.49 | 41.87 |
| mo092 | h | Ayudante concretero. (mano de obra) | 0.631 | 80.62 | 50.87 |
| % | % | Herramienta menor | 2 % | 2864.96 | 57.30 |
|  |  | Costes directos |  |  | 2922.26 |
