# Pilote-pantalla (barrette) de concreto reforzado, sin lodos

- Propiedad del archivo: CYPE INGENIEROS, S.A.
- Formato: FIEBDC-3/2002
- Ámbito geográfico: México
- Divisa: MXN
- Costes indirectos: 3.00 %
- Gastos generales: 13.00 %
- Beneficio industrial: 6.00 %
- IVA: 16.00 %

## C Cimentaciones

### CP Profundas

#### CPZ Pilotes-pantalla (barrettes)

**CPZ010** m² Pilote-pantalla (barrette) de concreto reforzado, sin lodos.
Pilote-pantalla (barrette) de concreto reforzado, de 30 cm de espesor, con una anchura de 80 a 300 cm y hasta 11 m de profundidad, o hasta encontrar roca o capas duras de terreno, en terreno cohesivo estable sin rechazo en el SPT, sin uso de lodos tixotrópicos; realizado con concreto f'c=20 MPa (200 kg/cm²), clasificación de exposición A1, tamaño máximo del agregado 12 mm, revenimiento mayor de 10 cm, premezclado, y colado con tiro directo, con colado continuo a través de tubo Tremie, y acero fy=4200 kg/cm², con una cuantía aproximada de 30 kg/m². Incluso alambre de atar y separadores.
Criterio de valoración económica: El precio incluye el habilitado del acero (corte y doblez) en el área de trabajo, en obra y el armado en el lugar definitivo de su colocación en obra.
Incluye: Excavación y extracción de tierras. Colocación del armado. Colocación del tubo Tremie. Colado y compactación del concreto.
Criterio de cuantificación de proyecto: Superficie medida según documentación gráfica de Proyecto.
Criterio de cuantificación de obra: Se medirá la superficie realmente ejecutada según especificaciones de Proyecto.

| Código | Ud | Descripción | Rendimiento | Precio | Importe |
|---|---|---|---|---|---|
| mt07aco020j | Ud | Separador homologado para muros pantalla. (material) | 2.000 | 1.54 | 3.08 |
| mt07aco080a | kg | Acero fy=4200 kg/cm², de varios diámetros, según NMX-C-407-ONNCCE. (material) | 31.500 | 12.74 | 401.31 |
| mt08var050 | kg | Alambre galvanizado para atar, de 1,30 mm de diámetro. (material) | 0.330 | 22.64 | 7.47 |
| mt10haf061ba | m³ | Concreto f'c=20 MPa (200 kg/cm²), clasificación de exposición A1, tamaño máximo del agregado 12 mm, revenimiento nominal del concreto fresco mayor de 10 mm, premezclado, según RCDF NTC Diseño y Construcción de Estructuras de Concreto (2004). (material) | 0.385 | 1393.95 | 536.67 |
| mq03pae060gm | h | Equipo y herramienta para excavación de muro pantalla de 30 cm de espesor y hasta 11 m de profundidad, excavación sin uso de lodos tixotrópicos, en terreno cohesivo estable sin rechazo en el SPT. (maquinaria) | 0.510 | 797.75 | 406.85 |
| mq07gte010c | h | Grúa autopropulsada de brazo telescópico con una capacidad de elevación de 30 t y 27 m de altura máxima de trabajo. (maquinaria) | 0.116 | 1161.95 | 134.79 |
| op00ciz020 |  | Cizalla para acero en varillas corrugadas. | 1.000 | 0.00 | 0.00 |
| op00ata010 |  | Atadora de armado. | 1.000 | 0.00 | 0.00 |
| au00auh020 |  | Canal para colado del concreto. | 1.000 | 0.00 | 0.00 |
| au00auh050 |  | Tubo Tremie. | 1.000 | 0.00 | 0.00 |
| mo043 | h | Oficial fierrero. (mano de obra) | 0.417 | 132.49 | 55.25 |
| mo090 | h | Ayudante fierrero. (mano de obra) | 0.574 | 80.62 | 46.28 |
| mo045 | h | Oficial concretero. (mano de obra) | 0.134 | 132.49 | 17.75 |
| mo092 | h | Ayudante concretero. (mano de obra) | 0.535 | 80.62 | 43.13 |
| % | % | Herramienta menor | 2 % | 1652.58 | 33.05 |
|  |  | Costes directos |  |  | 1685.63 |
