# Impregnación para la protección del concreto reforzado frente a la corrosión

- Propiedad del archivo: CYPE INGENIEROS, S.A.
- Formato: FIEBDC-3/2002
- Ámbito geográfico: México
- Divisa: MXN
- Costes indirectos: 3.00 %
- Gastos generales: 13.00 %
- Beneficio industrial: 6.00 %
- IVA: 16.00 %

## E Estructuras

### EH Concreto reforzado

#### EHO Protecciones

**EHO040** m² Impregnación para la protección del concreto reforzado frente a la corrosión.
Aplicación manual de dos manos de impregnación incolora inhibidora de la corrosión por migración, (rendimiento: 0,5 kg/m²), para la protección del concreto reforzado frente a la corrosión.
Incluye: Limpieza de la superficie soporte. Aplicación del producto.
Criterio de cuantificación de proyecto: Superficie medida según documentación gráfica de Proyecto.
Criterio de cuantificación de obra: Se medirá la superficie realmente ejecutada según especificaciones de Proyecto.

| Código | Ud | Descripción | Rendimiento | Precio | Importe |
|---|---|---|---|---|---|
| mt27tsd040b | kg | Impregnación incolora inhibidora de la corrosión por migración, para la protección frente a la corrosión de elementos de concreto reforzado y pretensado. (material) | 0.500 | 209.16 | 104.58 |
| mo020 | h | Oficial albañil. (mano de obra) | 0.233 | 127.32 | 29.67 |
| mo113 | h | Cabo albañil. (mano de obra) | 0.233 | 74.59 | 17.38 |
| % | % | Herramienta menor | 2 % | 151.63 | 3.03 |
|  |  | Costes directos |  |  | 154.66 |
