# Columna rectangular o cuadrada de concreto reforzado

- Propiedad del archivo: CYPE INGENIEROS, S.A.
- Formato: FIEBDC-3/2002
- Ámbito geográfico: México
- Divisa: MXN
- Costes indirectos: 3.00 %
- Gastos generales: 13.00 %
- Beneficio industrial: 6.00 %
- IVA: 16.00 %

## E Estructuras

### EH Concreto reforzado

#### EHS Columnas

**EHS010** m³ Columna rectangular o cuadrada de concreto reforzado.
Columna de sección rectangular o cuadrada de concreto reforzado, de 30x30 cm de sección media, realizada con concreto f'c=20 MPa (200 kg/cm²), clasificación de exposición A1, tamaño máximo del agregado 20 mm, revenimiento de 5 a 10 cm, premezclado, y colado con grúa, y acero fy=4200 kg/cm², con una cuantía aproximada de 120 kg/m³; construcción y desmontaje de sistema de cimbra, con acabado para revestir, en planta de hasta 3 m de altura libre, formado por: superficie de la cimbra de láminas metálicas, amortizables en 50 usos y estructura soporte vertical de puntales metálicos, amortizables en 150 usos. Incluso berenjenos, alambre de atar, separadores y líquido desmoldante para evitar la adherencia del concreto a la cimbra.
Criterio de valoración económica: El precio incluye el habilitado del acero (corte y doblez) en el área de trabajo, en obra y el armado en el lugar definitivo de su colocación en obra.
Incluye: Replanteo. Colocación de los armados con separadores homologados. Montaje del sistema de cimbra. Colado y compactación del concreto. Desmontaje de la cimbra. Curado del concreto.
Criterio de cuantificación de proyecto: Volumen medido según documentación gráfica de Proyecto.
Criterio de cuantificación de obra: Se medirá el volumen realmente ejecutado según especificaciones de Proyecto.

| Código | Ud | Descripción | Rendimiento | Precio | Importe |
|---|---|---|---|---|---|
| mt07sep010ac | Ud | Separador homologado de plástico, para armados de columnas de varios diámetros. (material) | 12.000 | 1.27 | 15.24 |
| mt07aco080a | kg | Acero fy=4200 kg/cm², de varios diámetros, según NMX-C-407-ONNCCE. (material) | 126.000 | 12.74 | 1605.24 |
| mt08var050 | kg | Alambre galvanizado para atar, de 1,30 mm de diámetro. (material) | 0.840 | 22.64 | 19.02 |
| mt08eup010b | m² | Lámina metálica de 50x50 cm, para cimbra de columnas de concreto reforzado de sección rectangular o cuadrada, de hasta 3 m de altura, incluso accesorios de montaje. (material) | 0.320 | 724.36 | 231.80 |
| mt50spa081a | Ud | Puntal metálico telescópico, de hasta 3 m de altura. (material) | 0.099 | 290.54 | 28.76 |
| mt08var040a | Ud | Berenjeno de PVC, de varias dimensiones y 2500 mm de longitud. (material) | 17.800 | 8.30 | 147.74 |
| mt08dba010b | l | Agente desmoldeante, a base de aceites especiales, emulsionable en agua, para cimbras metálicas, fenólicas o de madera. (material) | 0.400 | 27.22 | 10.89 |
| mt10haf061bi | m³ | Concreto f'c=20 MPa (200 kg/cm²), clasificación de exposición A1, tamaño máximo del agregado 20 mm, revenimiento nominal del concreto fresco de 5 a 10 mm, premezclado, según RCDF NTC Diseño y Construcción de Estructuras de Concreto (2004). (material) | 1.050 | 1288.90 | 1353.35 |
| op00ciz020 |  | Cizalla para acero en varillas corrugadas. | 1.000 | 0.00 | 0.00 |
| op00ata010 |  | Atadora de armado. | 1.000 | 0.00 | 0.00 |
| au00auh020 |  | Canal para colado del concreto. | 1.000 | 0.00 | 0.00 |
| au00auh040 |  | Vibrador de concreto, eléctrico. | 1.000 | 0.00 | 0.00 |
| au00auh030 |  | Castillete de colado. | 1.000 | 0.00 | 0.00 |
| mo044 | h | Oficial carpintero de obra negra. (mano de obra) | 7.402 | 132.49 | 980.69 |
| mo091 | h | Ayudante carpintero de obra negra. (mano de obra) | 8.459 | 80.62 | 681.96 |
| mo043 | h | Oficial fierrero. (mano de obra) | 1.344 | 132.49 | 178.07 |
| mo090 | h | Ayudante fierrero. (mano de obra) | 1.493 | 80.62 | 120.37 |
| mo045 | h | Oficial concretero. (mano de obra) | 0.560 | 132.49 | 74.19 |
| mo092 | h | Ayudante concretero. (mano de obra) | 2.255 | 80.62 | 181.80 |
| % | % | Herramienta menor | 2 % | 5629.12 | 112.58 |
|  |  | Costes directos |  |  | 5741.70 |
