# Sistema "ROCACERO" de losa nervada

- Propiedad del archivo: CYPE Ingenieros S.A.
- Formato: FIEBDC-3/2016
- Programa: Generador de precios de la construcción. CYPE Ingenieros, S.A.
- Fecha: 01/11/2025
- Ámbito geográfico: México
- Divisa: MXN
- Costes indirectos: 3 %
- Gastos generales: 13 %
- Beneficio industrial: 6 %
- IVA: 16 %

## E Estructuras

### EH Concreto reforzado

#### EHB Sistemas de losas

**EHB110** m² Sistema "ROCACERO" de losa nervada.
Losa nervada horizontal, altura libre de piso a techo de hasta 3 m, peralte total 25 = 20+5 cm, de concreto reforzado realizado con concreto f'c=20 MPa (200 kg/cm²), clasificación de exposición A1, tamaño máximo del agregado 20 mm, revenimiento de 5 a 10 cm, premezclado, y colado con grúa con un volumen total de concreto en losa y vigas de 0,106 m³/m², y 2,3 kg/m² de acero fy=4200 kg/cm²; construcción y desmontaje de sistema de cimbra parcial, con acabado para revestir, formado por: superficie de la cimbra de tableros de madera tratada, reforzados con varillas y perfiles, y tablones de madera, amortizables en 25 usos, estructura soporte horizontal de sopandas metálicas y accesorios de montaje, amortizables en 150 usos y estructura soporte vertical de puntales metálicos, amortizables en 150 usos; vigueta pretensada tipo VT-14; bovedilla de concreto ligero, 60x25x20 cm; capa de compresión de 5 cm de espesor; armado de reparto formado por malla electrosoldada de alambre liso de acero tipo 6x6 10/10. Incluso cadenas perimetrales de planta.
Criterio de valoración económica: El precio incluye el habilitado del acero (corte y doblez) en el área de trabajo, en obra y el armado en el lugar definitivo de su colocación en obra, pero no incluye las columnas.
Incluye: Replanteo del sistema de cimbra. Montaje del sistema de cimbra. Replanteo de la geometría del entrepiso sobre la cimbra. Colocación de viguetas y bovedillas. Colocación de los armados con separadores homologados. Colado y compactación del concreto. Regleado y nivelación de la capa de compresión. Curado del concreto. Desmontaje de la cimbra en losa.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt08eft030a | m² | Tablero de madera tratada, de 22 mm de espesor, reforzado con varillas y perfiles. (material) | 0.022 | 686.64 | 15.106 |
| mt50spa052b | m | Tablón de madera de pino, de 20x7,2 cm. (material) | 0.044 | 95.4 | 4.198 |
| mt08eva030 | m² | Estructura soporte para cimbra recuperable, compuesta de: sopandas metálicas y accesorios de montaje. (material) | 0.004 | 1539.27 | 6.157 |
| mt50spa081a | Ud | Puntal metálico telescópico, de hasta 3 m de altura. (material) | 0.027 | 290.54 | 7.845 |
| mt08cim030b | m³ | Madera de pino. (material) | 0.002 | 5364.83 | 10.730 |
| mt08var060 | kg | Puntas de acero de 20x100 mm. (material) | 0.02 | 132.05 | 2.641 |
| mt08dba010b | l | Agente desmoldeante, a base de aceites especiales, emulsionable en agua, para cimbras metálicas, fenólicas o de madera. (material) | 0.015 | 27.22 | 0.408 |
| mt07vrc010oa | m | Vigueta pretensada tipo VT-14, con un claro medio menor de 4 m, según NMX-C-406-ONNCCE. (material) | 0.165 | 92.44 | 15.253 |
| mt07vrc010ob | m | Vigueta pretensada tipo VT-14, con un claro medio entre 4 y 5 m, según NMX-C-406-ONNCCE. (material) | 0.908 | 128.77 | 116.923 |
| mt07vrc010oc | m | Vigueta pretensada tipo VT-14, con un claro medio entre 5 y 6 m, según NMX-C-406-ONNCCE. (material) | 0.495 | 180.09 | 89.145 |
| mt07vrc010od | m | Vigueta pretensada tipo VT-14, con un claro medio mayor de 6 m, según NMX-C-406-ONNCCE. (material) | 0.008 | 208.68 | 1.669 |
| mt07brc010e | Ud | Bovedilla de concreto ligero, 60x25x20 cm. Incluso piezas especiales. (material) | 5.24 | 11.98 | 62.775 |
| mt07aco020c | Ud | Separador homologado para vigas. (material) | 1 | 1.35 | 1.350 |
| mt07aco080a | kg | Acero fy=4200 kg/cm², de varios diámetros, según NMX-C-407-ONNCCE. (material) | 2.415 | 12.74 | 30.767 |
| mt08var050 | kg | Alambre galvanizado para atar, de 1,30 mm de diámetro. (material) | 0.028 | 22.64 | 0.634 |
| mt07ame070a | m² | Malla electrosoldada de alambre liso de acero tipo 6x6 10/10, separación 15,24x15,24 cm y Ø 3,43-3,43 mm, según NMX-B-290-CANACERO. (material) | 1.1 | 18.14 | 19.954 |
| mt10haf061bi | m³ | Concreto f'c=20 MPa (200 kg/cm²), clasificación de exposición A1, tamaño máximo del agregado 20 mm, revenimiento nominal del concreto fresco de 5 a 10 mm, premezclado, según RCDF NTC Diseño y Construcción de Estructuras de Concreto (2004). (material) | 0.106 | 1288.9 | 136.623 |
| mo044 | h | Oficial carpintero de obra negra. (mano de obra) | 0.739 | 132.49 | 97.910 |
| mo091 | h | Ayudante carpintero de obra negra. (mano de obra) | 0.739 | 80.62 | 59.578 |
| mo043 | h | Oficial fierrero. (mano de obra) | 0.043 | 132.49 | 5.697 |
| mo090 | h | Ayudante fierrero. (mano de obra) | 0.046 | 80.62 | 3.709 |
| mo045 | h | Oficial concretero. (mano de obra) | 0.053 | 132.49 | 7.022 |
| mo092 | h | Ayudante concretero. (mano de obra) | 0.206 | 80.62 | 16.608 |
| % | % | Herramienta menor | 2 % | 712.702 | 14.254 |
|  |  | Costes directos |  |  | 726.956 |

Residuos:
- colocación: mt08eft030a Tablero de madera tratada, de 22 mm de espesor, reforzado con varillas y perfiles; factor de residuo 1
- colocación: mt50spa052b Tablón de madera de pino, de 20x7,2 cm; factor de residuo 1
- colocación: mt50spa081a Puntal metálico telescópico, de hasta 3 m de altura; factor de residuo 1
- colocación: mt08cim030b Madera de pino; factor de residuo 1
- colocación: mt08var060 Puntas de acero de 20x100 mm; factor de residuo 0.0045
- colocación: mt08dba010b Agente desmoldeante, a base de aceites especiales, emulsionable en agua, para cimbras metálicas, fenólicas o de madera; factor de residuo 0.07
- colocación: mt07vrc010oa Vigueta pretensada tipo VT-14, con un claro medio menor de 4 m, según NMX-C-406-ONNCCE; factor de residuo 0.0252
- colocación: mt07vrc010ob Vigueta pretensada tipo VT-14, con un claro medio entre 4 y 5 m, según NMX-C-406-ONNCCE; factor de residuo 0.0252
- colocación: mt07vrc010oc Vigueta pretensada tipo VT-14, con un claro medio entre 5 y 6 m, según NMX-C-406-ONNCCE; factor de residuo 0.0252
- colocación: mt07vrc010od Vigueta pretensada tipo VT-14, con un claro medio mayor de 6 m, según NMX-C-406-ONNCCE; factor de residuo 0.0252
- colocación: mt07brc010e Bovedilla de concreto ligero, 60x25x20 cm. Incluso piezas especiales; factor de residuo 0.0473
- colocación: mt07aco080a Acero fy=4200 kg/cm², de varios diámetros, según NMX-C-407-ONNCCE; factor de residuo 0.01386
- colocación: mt08var050 Alambre galvanizado para atar, de 1,30 mm de diámetro; factor de residuo 0.0038
- colocación: mt07ame070a; factor de residuo 0.0248186
- colocación: mt10haf061bi; factor de residuo 0.0016

## Recursos

**mt08eft030a** m² Tablero de madera tratada, de 22 mm de espesor, reforzado con varillas y perfiles
Datos técnicos: Coste energético 1657.248 MJ; Emisión de CO2 -22.692 kg; Código LER 17 02 01; Masa del elemento 12.2 kg; Volumen 0.011091 m3

**mt50spa052b** m Tablón de madera de pino, de 20x7,2 cm
Datos técnicos: Coste energético 1124.755 MJ; Emisión de CO2 -15.401 kg; Código LER 17 02 01; Masa del elemento 8.28 kg; Volumen 0.007527 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010b** l Agente desmoldeante, a base de aceites especiales, emulsionable en agua, para cimbras metálicas, fenólicas o de madera
Datos técnicos: Coste energético 82.820 MJ; Emisión de CO2 4.477 kg; Código LER 17 09 04; Masa del elemento 0.932 kg; Volumen 0.000621 m3
Residuos:
- embalaje: re150104 Envases metálicos. (componente de residuo); rendimiento 0.042 kg; Código LER 15 01 04; Masa del elemento 1 kg; Volumen 0.001667 m3

**mt07vrc010oa** m Vigueta pretensada tipo VT-14, con un claro medio menor de 4 m, según NMX-C-406-ONNCCE
Datos técnicos: Coste energético 29.742 MJ; Emisión de CO2 2.961 kg; Código LER 17 01 01; Masa del elemento 18 kg; Volumen 0.012 m3
Residuos:
- embalaje: re170201 Madera. (componente de residuo); rendimiento 0.014 kg; Código LER 17 02 01; Masa del elemento 1 kg; Volumen 0.000909 m3
- embalaje: re170203 Plástico. (componente de residuo); rendimiento 0.06 kg; Código LER 17 02 03; Masa del elemento 1 kg; Volumen 0.001667 m3

**mt07vrc010ob** m Vigueta pretensada tipo VT-14, con un claro medio entre 4 y 5 m, según NMX-C-406-ONNCCE
Datos técnicos: Coste energético 29.742 MJ; Emisión de CO2 2.961 kg; Código LER 17 01 01; Masa del elemento 18 kg; Volumen 0.012 m3
Residuos:
- embalaje: re170201 Madera; rendimiento 0.014 kg
- embalaje: re170203 Plástico; rendimiento 0.06 kg

**mt07vrc010oc** m Vigueta pretensada tipo VT-14, con un claro medio entre 5 y 6 m, según NMX-C-406-ONNCCE
Datos técnicos: Coste energético 29.742 MJ; Emisión de CO2 2.961 kg; Código LER 17 01 01; Masa del elemento 18 kg; Volumen 0.012 m3
Residuos:
- embalaje: re170201 Madera; rendimiento 0.014 kg
- embalaje: re170203 Plástico; rendimiento 0.06 kg

**mt07vrc010od** m Vigueta pretensada tipo VT-14, con un claro medio mayor de 6 m, según NMX-C-406-ONNCCE
Datos técnicos: Coste energético 29.742 MJ; Emisión de CO2 2.961 kg; Código LER 17 01 01; Masa del elemento 18 kg; Volumen 0.012 m3
Residuos:
- embalaje: re170201 Madera; rendimiento 0.014 kg
- embalaje: re170203 Plástico; rendimiento 0.06 kg

**mt07brc010e** Ud Bovedilla de concreto ligero, 60x25x20 cm. Incluso piezas especiales
Datos técnicos: Coste energético 8.498 MJ; Emisión de CO2 1.086 kg; Código LER 17 01 01; Masa del elemento 13.5 kg; Volumen 0.009 m3
Residuos:
- embalaje: re170201 Madera; rendimiento 0.007 kg
- embalaje: re170203 Plástico; rendimiento 0.004 kg

**mt07aco020c** Ud Separador homologado para vigas
Datos técnicos: Coste energético 1.117 MJ; Emisión de CO2 0.114 kg
Residuos:
- embalaje: re150101 Envases de papel y cartón. (componente de residuo); rendimiento 0.072 kg; Código LER 15 01 01; Masa del elemento 1 kg; Volumen 0.001333 m3

**mt07aco080a** kg Acero fy=4200 kg/cm², de varios diámetros, según NMX-C-407-ONNCCE
Datos técnicos: Coste energético 12.720 MJ; Emisión de CO2 0.530 kg; Código LER 17 04 05; Masa del elemento 1 kg; Volumen 0.000476 m3

**mt08var050** kg Alambre galvanizado para atar, de 1,30 mm de diámetro
Datos técnicos: Coste energético 25.100 MJ; Emisión de CO2 2.560 kg; Código LER 17 04 05; Masa del elemento 1 kg; Volumen 0.000476 m3

**mt07ame070a** m² Malla electrosoldada de alambre liso de acero tipo 6x6 10/10
Datos técnicos: Coste energético 28.664 MJ; Emisión de CO2 0.010 kg; Código LER 17 04 05; Masa del elemento 0.97 kg; Volumen 0.000462 m3

**mt10haf061bi** m³ Concreto f'c=20 MPa (200 kg/cm²)
Datos técnicos: Coste energético 1876.000 MJ; Emisión de CO2 234.500 kg; Código LER 17 01 01; Masa del elemento 2345 kg; Volumen 1.563333 m3
