# Colector prefabricado de distribución de agua para uso doméstico

- Propiedad del archivo: CYPE INGENIEROS, S.A.
- Formato: FIEBDC-3/2002
- Ámbito geográfico: México
- Divisa: MXN
- Costes indirectos: 3.00 %
- Gastos generales: 13.00 %
- Beneficio industrial: 6.00 %
- IVA: 16.00 %

## I Instalaciones

### IC Calefacción, refrigeración, climatización y agua caliente sanitaria

#### ICS Sistemas de conducción de agua

**ICS025** Ud Colector prefabricado de distribución de agua para uso doméstico.
Colector de plástico (PPSU), con tres ramales, "TERMOCONCEPT", con tapón, armario para colector, de 300x295x90 mm, modelo P-35.
Incluye: Replanteo. Colocación y fijación del armario. Montaje de las válvulas de corte. Colocación y fijación del colector. Conexión a la red de distribución. Comprobación de su correcto funcionamiento.
Criterio de cuantificación de proyecto: Número de unidades previstas, según documentación gráfica de Proyecto.
Criterio de cuantificación de obra: Se medirá el número de unidades realmente ejecutadas según especificaciones de Proyecto.

| Código | Ud | Descripción | Rendimiento | Precio | Importe |
|---|---|---|---|---|---|
| mt38tmc525a | Ud | Armario para colector, de 300x295x90 mm, modelo P-35 "TERMOCONCEPT". (material) | 1.000 | 549.36 | 549.36 |
| mt38tmc520m | Ud | Colector de plástico (PPSU), con tres ramales, "TERMOCONCEPT", con tapón. (material) | 2.000 | 300.76 | 601.52 |
| mt38tmc522a | Ud | Adaptador de distribución para tubo de 16x1,8 ó 16x2,0 mm de diámetro, "TERMOCONCEPT", unión Pressfitting. (material) | 6.000 | 61.04 | 366.24 |
| mt38tmc521a | Ud | Adaptador de alimentación para tubo de 20x1,9 ó 20x2,0 mm de diámetro, unión Pressfitting, "TERMOCONCEPT". (material) | 2.000 | 82.96 | 165.92 |
| mt37sve010c | Ud | Válvula de esfera de latón niquelado para roscar de 3/4". (material) | 2.000 | 137.30 | 274.60 |
| mt38www012 | Ud | Material auxiliar para instalaciones de calefacción y agua caliente sanitaria (material) | 1.000 | 62.22 | 62.22 |
| mo004 | h | Oficial calefactor. (mano de obra) | 0.328 | 123.28 | 40.44 |
| mo103 | h | Ayudante calefactor. (mano de obra) | 0.328 | 72.91 | 23.91 |
| % | % | Herramienta menor | 2 % | 2084.21 | 41.68 |
|  |  | Costes directos |  |  | 2125.89 |
