# Colector prefabricado de distribución de agua para uso doméstico

- Propiedad del archivo: CYPE Ingenieros S.A.
- Formato: FIEBDC-3/2016
- Programa: Generador de precios de la construcción. CYPE Ingenieros, S.A.
- Fecha: 23/05/2024
- Ámbito geográfico: México
- Divisa: MXN
- Costes indirectos: 3 %
- Gastos generales: 13 %
- Beneficio industrial: 6 %
- IVA: 16 %

## I Instalaciones

### IC Calefacción, refrigeración, climatización y agua caliente sanitaria

#### ICS Sistemas de conducción de agua

**ICS025** Ud Colector prefabricado de distribución de agua para uso doméstico.
Colector de plástico (PPSU), con tres ramales, "TERMOCONCEPT", con tapón, armario para colector, de 300x295x90 mm, modelo P-35.
Incluye: Replanteo. Colocación y fijación del armario. Montaje de las válvulas de corte. Colocación y fijación del colector. Conexión a la red de distribución. Comprobación de su correcto funcionamiento.
Criterio de cuantificación de proyecto: Número de unidades previstas, según documentación gráfica de Proyecto.
Criterio de cuantificación de obra: Se medirá el número de unidades realmente ejecutadas según especificaciones de Proyecto.

| Código | Ud | Descripción | Rendimiento | Precio | Importe |
|---|---|---|---|---|---|
| mt38tmc525a | Ud | Armario para colector, de 300x295x90 mm, modelo P-35 "TERMOCONCEPT". (material) | 1 | 549.36 | 549.360 |
| mt38tmc520m | Ud | Colector de plástico (PPSU), con tres ramales, "TERMOCONCEPT", con tapón. (material) | 2 | 300.76 | 601.520 |
| mt38tmc522a | Ud | Adaptador de distribución para tubo de 16x1,8 ó 16x2,0 mm de diámetro, "TERMOCONCEPT", unión Pressfitting. (material) | 6 | 61.04 | 366.240 |
| mt38tmc521a | Ud | Adaptador de alimentación para tubo de 20x1,9 ó 20x2,0 mm de diámetro, unión Pressfitting, "TERMOCONCEPT". (material) | 2 | 82.96 | 165.920 |
| mt37sve010c | Ud | Válvula de esfera de latón niquelado para roscar de 3/4". (material) | 2 | 137.3 | 274.600 |
| mt38www012 | Ud | Material auxiliar para instalaciones de calefacción y agua caliente sanitaria (material) | 1 | 62.22 | 62.220 |
| mo004 | h | Oficial calefactor. (mano de obra) | 0.328 | 123.28 | 40.436 |
| mo103 | h | Ayudante calefactor. (mano de obra) | 0.328 | 72.91 | 23.914 |
| % | % | Herramienta menor | 2 % | 2084.210 | 41.684 |
|  |  | Costes directos |  |  | 2125.894 |

Residuos:
- colocación: mt38tmc520m Colector de plástico (PPSU), con tres ramales, "TERMOCONCEPT", con tapón; factor de residuo 0.0270382

## Recursos

**mt38tmc525a** Ud Armario para colector, de 300x295x90 mm, modelo P-35 "TERMOCONCEPT"
Datos técnicos: Coste energético 0.016 MJ; Emisión de CO2 0.026 kg
Residuos:
- embalaje: re150101 Envases de papel y cartón. (componente de residuo); rendimiento 0.03 kg; Código LER 15 01 01; Masa del elemento 1 kg; Volumen 0.001333 m3

**mt38tmc520m** Ud Colector de plástico (PPSU), con tres ramales, "TERMOCONCEPT", con tapón
Datos técnicos: Coste energético 12.710 MJ; Emisión de CO2 0.660 kg; Código LER 17 02 03; Masa del elemento 0.131 kg; Volumen 0.000218 m3
Residuos:
- embalaje: re150101 Envases de papel y cartón; rendimiento 0.035 kg

**mt37sve010c** Ud Válvula de esfera de latón niquelado para roscar de 3/4"
Datos técnicos: Coste energético 720.409 MJ; Emisión de CO2 48.441 kg
Residuos:
- embalaje: re150101 Envases de papel y cartón; rendimiento 0.072 kg
