# Tubería para poste, colocada superficialmente

- Propiedad del archivo: CYPE Ingenieros S.A.
- Formato: FIEBDC-3/2016
- Programa: Generador de precios de la construcción. CYPE Ingenieros, S.A.
- Fecha: 05/10/2024
- Ámbito geográfico: México
- Divisa: MXN
- Costes indirectos: 3 %
- Gastos generales: 13 %
- Beneficio industrial: 6 %
- IVA: 16 %

## I Instalaciones

### IF Plomería

#### IFM Postes

**IFM005** m Tubería para poste, colocada superficialmente.
Tubería para poste de plomería, colocada superficialmente y fijada al paramento, formada por tubo de polietileno reticulado de alta densidad (PE-Xb), de 20 mm de diámetro exterior y 1,9 mm de espesor "TERMOCONCEPT". Incluso material auxiliar para montaje y sujeción a la obra, accesorios y piezas especiales.
Incluye: Replanteo. Colocación y fijación de tubos, accesorios y piezas especiales.
Criterio de cuantificación de proyecto: Longitud medida según documentación gráfica de Proyecto.
Criterio de cuantificación de obra: Se medirá la longitud realmente ejecutada según especificaciones de Proyecto.

| Código | Ud | Descripción | Rendimiento | Precio | Importe |
|---|---|---|---|---|---|
| mt37tmc405b | Ud | Material auxiliar para montaje y sujeción a la obra de las tuberías de polietileno reticulado de alta densidad (PE-Xb), "TERMOCONCEPT", de 20 mm de diámetro exterior. (material) | 1 | 1.73 | 1.730 |
| mt37tmc025bd | m | Tubo de polietileno reticulado de alta densidad (PE-Xb), de 20 mm de diámetro exterior y 1,9 mm de espesor "TERMOCONCEPT", según ISO 15875-2, con el precio incrementado el 15% en concepto de accesorios y piezas especiales. (material) | 1 | 40.47 | 40.470 |
| mo008 | h | Oficial plomero. (mano de obra) | 0.038 | 125.33 | 4.763 |
| mo107 | h | Ayudante plomero. (mano de obra) | 0.038 | 74.12 | 2.817 |
| % | % | Herramienta menor | 2 % | 49.780 | 0.996 |
|  |  | Costes directos |  |  | 50.776 |

Residuos:
- colocación: mt37tmc025bd; factor de residuo 0.0275049

## Recursos

**mt37tmc025bd** m Tubo de polietileno reticulado de alta densidad (PE-Xb)
Datos técnicos: Coste energético 9.979 MJ; Emisión de CO2 0.495 kg; Código LER 17 02 03; Masa del elemento 0.103 kg; Volumen 0.000172 m3
