# Colector

- Propiedad del archivo: CYPE INGENIEROS, S.A.
- Formato: FIEBDC-3/2002
- Ámbito geográfico: México
- Divisa: MXN
- Costes indirectos: 3.00 %
- Gastos generales: 13.00 %
- Beneficio industrial: 6.00 %
- IVA: 16.00 %

## I Instalaciones

### IF Plomería

#### IFI Instalación interior

**IFI009** Ud Colector.
Colector de plástico (PPSU), de techo, con entrada de 20 mm de diámetro y tres ramales, una de 20 mm y dos de 16 mm de diámetro, modelo Compact "TERMOCONCEPT".
Incluye: Replanteo. Colocación del colector. Conexionado de tuberías. Comprobación de su correcto funcionamiento.
Criterio de cuantificación de proyecto: Número de unidades previstas, según documentación gráfica de Proyecto.
Criterio de cuantificación de obra: Se medirá el número de unidades realmente ejecutadas según especificaciones de Proyecto.

| Código | Ud | Descripción | Rendimiento | Precio | Importe |
|---|---|---|---|---|---|
| mt38tmc500gd | Ud | Colector de plástico (PPSU), de techo, con entrada de 20 mm de diámetro y tres ramales, una de 20 mm y dos de 16 mm de diámetro, modelo Compact "TERMOCONCEPT", para unión Pressfitting. (material) | 1.000 | 162.03 | 162.03 |
| mt37www010 | Ud | Material auxiliar para instalaciones hidrosanitarias. (material) | 1.000 | 26.07 | 26.07 |
| mo008 | h | Oficial plomero. (mano de obra) | 0.135 | 125.33 | 16.92 |
| mo107 | h | Ayudante plomero. (mano de obra) | 0.135 | 74.12 | 10.01 |
| % | % | Herramienta menor | 2 % | 215.03 | 4.30 |
|  |  | Costes directos |  |  | 219.33 |
