# Tubería para poste, colocada superficialmente

- Propiedad del archivo: CYPE INGENIEROS, S.A.
- Formato: FIEBDC-3/2002
- Ámbito geográfico: México
- Divisa: MXN
- Costes indirectos: 3.00 %
- Gastos generales: 13.00 %
- Beneficio industrial: 6.00 %
- IVA: 16.00 %

## I Instalaciones

### IF Plomería

#### IFM Postes

**IFM005** m Tubería para poste, colocada superficialmente.
Tubería para poste de plomería, colocada superficialmente y fijada al paramento, formada por tubo de polietileno reticulado de alta densidad (PE-Xb), de 20 mm de diámetro exterior y 1,9 mm de espesor "TERMOCONCEPT". Incluso material auxiliar para montaje y sujeción a la obra, accesorios y piezas especiales.
Incluye: Replanteo. Colocación y fijación de tubos, accesorios y piezas especiales.
Criterio de cuantificación de proyecto: Longitud medida según documentación gráfica de Proyecto.
Criterio de cuantificación de obra: Se medirá la longitud realmente ejecutada según especificaciones de Proyecto.

| Código | Ud | Descripción | Rendimiento | Precio | Importe |
|---|---|---|---|---|---|
| mt37tmc405b | Ud | Material auxiliar para montaje y sujeción a la obra de las tuberías de polietileno reticulado de alta densidad (PE-Xb), "TERMOCONCEPT", de 20 mm de diámetro exterior. (material) | 1.000 | 1.73 | 1.73 |
| mt37tmc025bd | m | Tubo de polietileno reticulado de alta densidad (PE-Xb), de 20 mm de diámetro exterior y 1,9 mm de espesor "TERMOCONCEPT", según ISO 15875-2, con el precio incrementado el 15% en concepto de accesorios y piezas especiales. (material) | 1.000 | 40.47 | 40.47 |
| op00ato010 |  | Atornillador. | 1.000 | 0.00 | 0.00 |
| op00mar010 |  | Martillo. | 1.000 | 0.00 | 0.00 |
| op00tal010 |  | Taladro. | 1.000 | 0.00 | 0.00 |
| mo008 | h | Oficial plomero. (mano de obra) | 0.041 | 125.33 | 5.14 |
| mo107 | h | Ayudante plomero. (mano de obra) | 0.041 | 74.12 | 3.04 |
| % | % | Herramienta menor | 2 % | 50.38 | 1.01 |
|  |  | Costes directos |  |  | 51.39 |
