# Tubería para alimentación de agua potable, colocada superficialmente

- Propiedad del archivo: CYPE Ingenieros S.A.
- Formato: FIEBDC-3/2016
- Programa: Generador de precios de la construcción. CYPE Ingenieros, S.A.
- Fecha: 06/10/2024
- Ámbito geográfico: México
- Divisa: MXN
- Costes indirectos: 3 %
- Gastos generales: 13 %
- Beneficio industrial: 6 %
- IVA: 16 %

## I Instalaciones

### IF Plomería

#### IFB Tubos de alimentación

**IFB005** m Tubería para alimentación de agua potable, colocada superficialmente.
Tubería para alimentación de agua potable, colocada superficialmente y fijada al paramento, formada por tubo de polipropileno copolímero random (PP-R), serie 5, de 32 mm de diámetro exterior y 2,9 mm de espesor. Incluso material auxiliar para montaje y sujeción a la obra, accesorios y piezas especiales.
Incluye: Replanteo y trazo. Colocación y fijación de tubo y accesorios.
Criterio de cuantificación de proyecto: Longitud medida según documentación gráfica de Proyecto.
Criterio de cuantificación de obra: Se medirá la longitud realmente ejecutada según especificaciones de Proyecto.

| Código | Ud | Descripción | Rendimiento | Precio | Importe |
|---|---|---|---|---|---|
| mt37toa400b | Ud | Material auxiliar para montaje y sujeción a la obra de las tuberías de polipropileno copolímero random (PP-R), serie 5, de 32 mm de diámetro exterior. (material) | 1 | 1.99 | 1.990 |
| mt37toa110abg | m | Tubo de polipropileno copolímero random (PP-R), serie 5, de 32 mm de diámetro exterior y 2,9 mm de espesor, según ISO 15874-2, con el precio incrementado el 30% en concepto de accesorios y piezas especiales. (material) | 1 | 94.17 | 94.170 |
| mo008 | h | Oficial plomero. (mano de obra) | 0.081 | 125.33 | 10.152 |
| mo107 | h | Ayudante plomero. (mano de obra) | 0.081 | 74.12 | 6.004 |
| % | % | Herramienta menor | 2 % | 112.316 | 2.246 |
|  |  | Costes directos |  |  | 114.562 |

Residuos:
- colocación: mt37toa110abg; factor de residuo 0.0275

## Recursos

**mt37toa110abg** m Tubo de polipropileno copolímero random (PP-R)
Datos técnicos: Coste energético 25.189 MJ; Emisión de CO2 1.251 kg; Código LER 17 02 03; Masa del elemento 0.26 kg; Volumen 0.000433 m3
