# Válvula de corte

- Propiedad del archivo: CYPE Ingenieros S.A.
- Formato: FIEBDC-3/2016
- Programa: Generador de precios de la construcción. CYPE Ingenieros, S.A.
- Fecha: 06/10/2024
- Ámbito geográfico: México
- Divisa: MXN
- Costes indirectos: 3 %
- Gastos generales: 13 %
- Beneficio industrial: 6 %
- IVA: 16 %

## I Instalaciones

### IF Plomería

#### IFW Elementos

**IFW010** Ud Válvula de corte.
Llave de corte de esfera de latón y acero inoxidable, con mando de mariposa, de 20 mm de diámetro, "TERMOCONCEPT".
Incluye: Replanteo. Colocación, conexionado y comprobación de su correcto funcionamiento.
Criterio de cuantificación de proyecto: Número de unidades previstas, según documentación gráfica de Proyecto.
Criterio de cuantificación de obra: Se medirá el número de unidades realmente ejecutadas según especificaciones de Proyecto.

| Código | Ud | Descripción | Rendimiento | Precio | Importe |
|---|---|---|---|---|---|
| mt37tmc220a | Ud | Llave de corte de esfera de latón y acero inoxidable, con mando de mariposa, de 20 mm de diámetro, "TERMOCONCEPT", para unión Pressfitting (material) | 1 | 181.75 | 181.750 |
| mt37www010 | Ud | Material auxiliar para instalaciones hidrosanitarias. (material) | 1 | 26.07 | 26.070 |
| mo008 | h | Oficial plomero. (mano de obra) | 0.192 | 125.33 | 24.063 |
| mo107 | h | Ayudante plomero. (mano de obra) | 0.192 | 74.12 | 14.231 |
| % | % | Herramienta menor | 2 % | 246.114 | 4.922 |
|  |  | Costes directos |  |  | 251.036 |
