# Unidad interior para producción de agua caliente sanitaria y calefacción, para gas R-32

- Propiedad del archivo: CYPE INGENIEROS, S.A.
- Formato: FIEBDC-3/2002
- Ámbito geográfico: México
- Divisa: MXN
- Costes indirectos: 3.00 %
- Gastos generales: 13.00 %
- Beneficio industrial: 6.00 %
- IVA: 16.00 %

## I Instalaciones

### IB Sistemas de climatización

#### IBP Sistema VRF (Toshiba)

**IBP519** Ud Unidad interior para producción de agua caliente sanitaria y calefacción, para gas R-32.
Unidad interior para producción de agua caliente sanitaria y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4".
Criterio de valoración económica: El precio no incluye la canalización ni el cableado eléctrico de alimentación.
Incluye: Replanteo. Colocación y fijación. Conexión a las líneas frigoríficas. Conexión a la red de conducción de agua. Conexión a la red eléctrica. Puesta en marcha.
Criterio de cuantificación de proyecto: Número de unidades previstas, según documentación gráfica de Proyecto.
Criterio de cuantificación de obra: Se medirá el número de unidades realmente ejecutadas según especificaciones de Proyecto.

| Código | Ud | Descripción | Rendimiento | Precio | Importe |
|---|---|---|---|---|---|
| mt42tsb030a | Ud | Unidad interior para producción de agua caliente sanitaria y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4". (material) | 1.000 | 95174.85 | 95174.85 |
| mo005 | h | Oficial instalador de climatización. (mano de obra) | 1.355 | 123.28 | 167.04 |
| mo104 | h | Ayudante instalador de climatización. (mano de obra) | 1.355 | 72.91 | 98.79 |
| % | % | Herramienta menor | 2 % | 95440.68 | 1908.81 |
|  |  | Costes directos |  |  | 97349.49 |
