# Unidad exterior de aire acondicionado, sistema aire-aire multi-split

- Propiedad del archivo: CYPE INGENIEROS, S.A.
- Formato: FIEBDC-3/2002
- Ámbito geográfico: México
- Divisa: MXN
- Costes indirectos: 3.00 %
- Gastos generales: 13.00 %
- Beneficio industrial: 6.00 %
- IVA: 16.00 %

## I Instalaciones

### IC Calefacción, refrigeración, climatización y agua caliente sanitaria

#### ICN Unidades autónomas de climatización

**ICN150** Ud Unidad exterior de aire acondicionado, sistema aire-aire multi-split.
Unidad exterior de aire acondicionado, sistema aire-aire multi-split, para gas R-32, bomba de calor, alimentación trifásica (400V/50Hz), modelo RAV-GM2241AT8-E1 "TOSHIBA", potencia frigorífica nominal 19 kW (temperatura de bulbo seco del aire interior 27°C, temperatura de bulbo húmedo del aire interior 19°C, temperatura de bulbo seco del aire exterior 35°C, temperatura de bulbo húmedo del aire exterior 24°C), potencia calorífica nominal 22,4 kW (temperatura de bulbo seco del aire interior 20°C, temperatura de bulbo seco del aire exterior 7°C, temperatura de bulbo húmedo del aire exterior 6°C), con capacidad de conexión de hasta 4 unidades interiores, compresor tipo Twin Rotary, con tecnología Inverter, caudal de aire 9150 m³/h, presión sonora en refrigeración 58 dBA, presión sonora en calefacción 60 dBA, potencia sonora en refrigeración 76 dBA, potencia sonora en calefacción 76 dBA, dimensiones 1550x1010x370 mm, peso 142 kg, longitud máxima de tubería 100 m, diferencia máxima de altura entre la unidad exterior y las unidades interiores 30 m. Incluso elementos antivibratorios de suelo.
Criterio de valoración económica: El precio no incluye la canalización ni el cableado eléctrico de alimentación.
Incluye: Replanteo. Colocación y fijación. Conexión a las líneas frigoríficas. Conexión a la red eléctrica. Conexión a la red de desagüe. Puesta en marcha.
Criterio de cuantificación de proyecto: Número de unidades previstas, según documentación gráfica de Proyecto.
Criterio de cuantificación de obra: Se medirá el número de unidades realmente ejecutadas según especificaciones de Proyecto.

| Código | Ud | Descripción | Rendimiento | Precio | Importe |
|---|---|---|---|---|---|
| mt42tsb490o | Ud | Unidad exterior de aire acondicionado, sistema aire-aire multi-split, para gas R-32, bomba de calor, alimentación trifásica (400V/50Hz), modelo RAV-GM2241AT8-E1 "TOSHIBA", potencia frigorífica nominal 19 kW (temperatura de bulbo seco del aire interior 27°C, temperatura de bulbo húmedo del aire interior 19°C, temperatura de bulbo seco del aire exterior 35°C, temperatura de bulbo húmedo del aire exterior 24°C), potencia calorífica nominal 22,4 kW (temperatura de bulbo seco del aire interior 20°C, temperatura de bulbo seco del aire exterior 7°C, temperatura de bulbo húmedo del aire exterior 6°C), con capacidad de conexión de hasta 4 unidades interiores, compresor tipo Twin Rotary, con tecnología Inverter, caudal de aire 9150 m³/h, presión sonora en refrigeración 58 dBA, presión sonora en calefacción 60 dBA, potencia sonora en refrigeración 76 dBA, potencia sonora en calefacción 76 dBA, dimensiones 1550x1010x370 mm, peso 142 kg, longitud máxima de tubería 100 m, diferencia máxima de altura entre la unidad exterior y las unidades interiores 30 m. (material) | 1.000 | 176867.60 | 176867.60 |
| mt42tsb170e | Ud | Kit de distribución de tuberías, para la línea frigorífica de líquido y de gas, modelo RBC-DTWP101E "TOSHIBA". (material) | 1.000 | 8326.32 | 8326.32 |
| mt42www080 | Ud | Kit de amortiguadores antivibración de suelo, formado por cuatro amortiguadores de caucho, con sus tornillos, tuercas y arandelas correspondientes. (material) | 1.000 | 237.04 | 237.04 |
| mo005 | h | Oficial instalador de climatización. (mano de obra) | 1.355 | 123.28 | 167.04 |
| mo104 | h | Ayudante instalador de climatización. (mano de obra) | 1.355 | 72.91 | 98.79 |
| % | % | Herramienta menor | 2 % | 185696.79 | 3713.94 |
|  |  | Costes directos |  |  | 189410.73 |
