# Equipo de aire acondicionado con unidad interior de pared, sistema aire-aire split 1x1

- Propiedad del archivo: CYPE Ingenieros S.A.
- Formato: FIEBDC-3/2016
- Programa: Generador de precios de la construcción. CYPE Ingenieros, S.A.
- Fecha: 23/05/2024
- Ámbito geográfico: México
- Divisa: MXN
- Costes indirectos: 3 %
- Gastos generales: 13 %
- Beneficio industrial: 6 %
- IVA: 16 %

## I Instalaciones

### IC Calefacción, refrigeración, climatización y agua caliente sanitaria

#### ICN Unidades autónomas de climatización

**ICN020** Ud Equipo de aire acondicionado con unidad interior de pared, sistema aire-aire split 1x1.
Equipo de aire acondicionado, sistema aire-aire split 1x1, para gas R-32, bomba de calor, alimentación monofásica (230V/50Hz), modelo Seiya+ 7 "TOSHIBA", potencia frigorífica nominal 2 kW (temperatura de bulbo seco del aire interior 27°C, temperatura de bulbo húmedo del aire interior 19°C, temperatura de bulbo seco del aire exterior 35°C, temperatura de bulbo húmedo del aire exterior 24°C), potencia frigorífica mínima/máxima: 0,76/2,6 kW, EER 3,77, SEER 6,9 (clase A++), potencia calorífica nominal 2,5 kW (temperatura de bulbo seco del aire interior 20°C, temperatura de bulbo seco del aire exterior 7°C, temperatura de bulbo húmedo del aire exterior 6°C), potencia calorífica mínima/máxima: 0,92/3,3 kW, COP 3,91, SCOP 4,6 (clase A++), formado por una unidad interior de pared RAS-B07E2KVG-E, presión sonora a velocidad alta/baja en refrigeración: 38/20 dBA, presión sonora a velocidad alta/baja en calefacción: 38/20 dBA, dimensiones 293x798x230 mm, con filtro de aire UltraFresh, filtro de aire Magic Coil, función de autolimpieza y mando a distancia inalámbrico, y una unidad exterior RAS-07E2AVG-E, con compresor tipo Single Rotary, con tecnología Inverter, presión sonora en refrigeración 46 dBA, presión sonora en calefacción 48 dBA, dimensiones 530x660x240 mm, peso 22 kg, diámetro de conexión de la tubería de gas 3/8", diámetro de conexión de la tubería de líquido 1/4", longitud máxima de tubería 15 m, diferencia máxima de altura entre la unidad exterior y la unidad interior 12 m. Incluso elementos antivibratorios y soportes de pared para apoyo de la unidad exterior.
Criterio de valoración económica: El precio no incluye la canalización ni el cableado eléctrico de alimentación.
Incluye: Replanteo de las unidades. Colocación y fijación de la unidad interior. Colocación y fijación de la unidad exterior. Conexión a las líneas frigoríficas. Conexión a la red eléctrica. Conexión a la red de desagüe. Puesta en marcha.
Criterio de cuantificación de proyecto: Número de unidades previstas, según documentación gráfica de Proyecto.
Criterio de cuantificación de obra: Se medirá el número de unidades realmente ejecutadas según especificaciones de Proyecto.

| Código | Ud | Descripción | Rendimiento | Precio | Importe |
|---|---|---|---|---|---|
| mt42tsb411aa | Ud | Equipo de aire acondicionado, sistema aire-aire split 1x1, para gas R-32, bomba de calor, alimentación monofásica (230V/50Hz), modelo Seiya+ 7 "TOSHIBA", potencia frigorífica nominal 2 kW (temperatura de bulbo seco del aire interior 27°C, temperatura de bulbo húmedo del aire interior 19°C, temperatura de bulbo seco del aire exterior 35°C, temperatura de bulbo húmedo del aire exterior 24°C), potencia frigorífica mínima/máxima: 0,76/2,6 kW, EER 3,77, SEER 6,9 (clase A++), potencia calorífica nominal 2,5 kW (temperatura de bulbo seco del aire interior 20°C, temperatura de bulbo seco del aire exterior 7°C, temperatura de bulbo húmedo del aire exterior 6°C), potencia calorífica mínima/máxima: 0,92/3,3 kW, COP 3,91, SCOP 4,6 (clase A++), formado por una unidad interior de pared RAS-B07E2KVG-E, presión sonora a velocidad alta/baja en refrigeración: 38/20 dBA, presión sonora a velocidad alta/baja en calefacción: 38/20 dBA, dimensiones 293x798x230 mm, con filtro de aire UltraFresh, filtro de aire Magic Coil, función de autolimpieza y mando a distancia inalámbrico, y una unidad exterior RAS-07E2AVG-E, con compresor tipo Single Rotary, con tecnología Inverter, presión sonora en refrigeración 46 dBA, presión sonora en calefacción 48 dBA, dimensiones 530x660x240 mm, peso 22 kg, diámetro de conexión de la tubería de gas 3/8", diámetro de conexión de la tubería de líquido 1/4", longitud máxima de tubería 15 m, diferencia máxima de altura entre la unidad exterior y la unidad interior 12 m. (material) | 1 | 27349.44 | 27349.440 |
| mt42www085 | Ud | Kit de soportes de pared, formado por juego de escuadras de 50x45 cm y cuatro amortiguadores de caucho, con sus taquetes, tornillos, tuercas y arandelas correspondientes. (material) | 1 | 560.03 | 560.030 |
| mo005 | h | Oficial instalador de climatización. (mano de obra) | 2.71 | 123.28 | 334.089 |
| mo104 | h | Ayudante instalador de climatización. (mano de obra) | 2.71 | 72.91 | 197.586 |
| % | % | Herramienta menor | 2 % | 28441.145 | 568.823 |
|  |  | Costes directos |  |  | 29009.968 |
