# Unidad aire-agua, bomba de calor aerotérmica, para producción de agua caliente sanitaria

- Propiedad del archivo: CYPE Ingenieros S.A.
- Formato: FIEBDC-3/2016
- Programa: Generador de precios de la construcción. CYPE Ingenieros, S.A.
- Fecha: 23/05/2024
- Ámbito geográfico: México
- Divisa: MXN
- Costes indirectos: 3 %
- Gastos generales: 13 %
- Beneficio industrial: 6 %
- IVA: 16 %

## I Instalaciones

### IC Calefacción, refrigeración, climatización y agua caliente sanitaria

#### ICV Unidades centralizadas para calefacción, refrigeración, climatización y agua caliente sanitaria

**ICV050** Ud Unidad aire-agua, bomba de calor aerotérmica, para producción de agua caliente sanitaria.
Bomba de calor aerotérmica, aire-agua, para producción de agua caliente sanitaria, modelo HWS-G1901ENXR-E "TOSHIBA", para gas refrigerante R-134a, para instalación en interior, acumulador de agua caliente sanitaria de 190 litros, perfil de consumo L, COP 3,57, clase de eficiencia energética A+, diámetro 620 mm, altura 1610 mm, peso 94 kg, potencia sonora 55,6 dBA, alimentación monofásica a 230 V, entrada de aire entre -7°C y 40°C, temperatura de salida del agua con bomba de calor 60°C, temperatura de salida del agua con bomba de calor y resistencia eléctrica de apoyo 65°C, con conexiones con la red de ductos de 200 mm de diámetro, presión de aire 200 Pa, caudal de aire máximo 800 m³/h, placa de circuito impreso (PCB) para conexión con sistema solar fotovoltaico, serpentín para apoyo con sistema solar térmico, resistencia eléctrica de apoyo de 1,5 kW. Totalmente montada, conexionada y puesta en marcha por la empresa instaladora para la comprobación de su correcto funcionamiento.
Incluye: Replanteo de la unidad. Colocación y fijación de la unidad y sus accesorios. Conexionado con las redes de conducción de agua, eléctrica y de recogida de condensados. Puesta en marcha.
Criterio de cuantificación de proyecto: Número de unidades previstas, según documentación gráfica de Proyecto.
Criterio de cuantificación de obra: Se medirá el número de unidades realmente ejecutadas según especificaciones de Proyecto.

| Código | Ud | Descripción | Rendimiento | Precio | Importe |
|---|---|---|---|---|---|
| mt42tsb005c | Ud | Bomba de calor aerotérmica, aire-agua, para producción de agua caliente sanitaria, modelo HWS-G1901ENXR-E "TOSHIBA", para gas refrigerante R-134a, para instalación en interior, acumulador de agua caliente sanitaria de 190 litros, perfil de consumo L, COP 3,57, clase de eficiencia energética A+, diámetro 620 mm, altura 1610 mm, peso 94 kg, potencia sonora 55,6 dBA, alimentación monofásica a 230 V, entrada de aire entre -7°C y 40°C, temperatura de salida del agua con bomba de calor 60°C, temperatura de salida del agua con bomba de calor y resistencia eléctrica de apoyo 65°C, con conexiones con la red de ductos de 200 mm de diámetro, presión de aire 200 Pa, caudal de aire máximo 800 m³/h, placa de circuito impreso (PCB) para conexión con sistema solar fotovoltaico, serpentín para apoyo con sistema solar térmico, resistencia eléctrica de apoyo de 1,5 kW. (material) | 1 | 117427.76 | 117427.760 |
| mt37sve010c | Ud | Válvula de esfera de latón niquelado para roscar de 3/4". (material) | 2 | 137.3 | 274.600 |
| mo005 | h | Oficial instalador de climatización. (mano de obra) | 1.201 | 123.28 | 148.059 |
| mo104 | h | Ayudante instalador de climatización. (mano de obra) | 1.201 | 72.91 | 87.565 |
| % | % | Herramienta menor | 2 % | 117937.984 | 2358.760 |
|  |  | Costes directos |  |  | 120296.744 |

## Recursos

**mt42tsb005c** Ud Bomba de calor aerotérmica
Datos técnicos: Coste energético 4146.224 MJ; Emisión de CO2 241.846 kg
Residuos:
- embalaje: re150101 Envases de papel y cartón. (componente de residuo); rendimiento 2.502 kg; Código LER 15 01 01; Masa del elemento 1 kg; Volumen 0.001333 m3
- embalaje: re170201 Madera. (componente de residuo); rendimiento 0.646 kg; Código LER 17 02 01; Masa del elemento 1 kg; Volumen 0.000909 m3

**mt37sve010c** Ud Válvula de esfera de latón niquelado para roscar de 3/4"
Datos técnicos: Coste energético 720.409 MJ; Emisión de CO2 48.441 kg
Residuos:
- embalaje: re150101 Envases de papel y cartón; rendimiento 0.072 kg
