# Equipo aire-agua, bomba de calor aerotérmica, para calefacción y refrigeración

- Propiedad del archivo: CYPE Ingenieros S.A.
- Formato: FIEBDC-3/2016
- Programa: Generador de precios de la construcción. CYPE Ingenieros, S.A.
- Fecha: 23/05/2024
- Ámbito geográfico: México
- Divisa: MXN
- Costes indirectos: 3 %
- Gastos generales: 13 %
- Beneficio industrial: 6 %
- IVA: 16 %

## I Instalaciones

### IC Calefacción, refrigeración, climatización y agua caliente sanitaria

#### ICV Unidades centralizadas para calefacción, refrigeración, climatización y agua caliente sanitaria

**ICV042** Ud Equipo aire-agua, bomba de calor aerotérmica, para calefacción y refrigeración.
Equipo aire-agua, bomba de calor aerotérmica, para calefacción y refrigeración, modelo Estía Mural Mini 55 "TOSHIBA", para gas R-32, alimentación monofásica (230V/50Hz), SCOP 4,53, potencia calorífica nominal 4 kW, potencia calorífica máxima 7,25 kW, COP 3,06 (clase energética A+++) (temperatura del aire exterior 7°C, temperatura de salida del agua 35°C), potencia frigorífica nominal 4 kW, EER 3,45 (temperatura del aire exterior 35°C, temperatura de salida del agua 7°C), formado por una unidad exterior aire-agua HWT-401HW-E, con compresor tipo DC Twin Rotary, con tecnología Inverter, dimensiones 630x800x300 mm, peso 42 kg, presión sonora 37 dBA, un módulo hidrónico de interior HWT-601XWHM3W-E, temperatura de impulsión del agua en calefacción de 20 a 55°C, temperatura de impulsión del agua en refrigeración de 7 a 25°C, resistencia eléctrica de apoyo de 3 kW, dimensiones 720x450x235 mm, peso 27 kg, presión sonora 29 dBA, y control remoto por cable HWS-AMSU51-E, para control de la calefacción de un máximo de dos zonas y de la producción de agua caliente sanitaria, con display digital para visualización de la temperatura ambiente y programación semanal. Incluso elementos antivibratorios de suelo. Totalmente montado, conexionado y puesto en marcha por la empresa instaladora para la comprobación de su correcto funcionamiento.
Incluye: Replanteo de la unidad. Colocación y fijación de la unidad y sus accesorios. Conexionado con las redes de conducción de agua, eléctrica y de recogida de condensados. Puesta en marcha.
Criterio de cuantificación de proyecto: Número de unidades previstas, según documentación gráfica de Proyecto.
Criterio de cuantificación de obra: Se medirá el número de unidades realmente ejecutadas según especificaciones de Proyecto.

| Código | Ud | Descripción | Rendimiento | Precio | Importe |
|---|---|---|---|---|---|
| mt42tsb455aa | Ud | Equipo aire-agua, bomba de calor aerotérmica, para calefacción y refrigeración, modelo Estía Mural Mini 55 "TOSHIBA", para gas R-32, alimentación monofásica (230V/50Hz), SCOP 4,53, potencia calorífica nominal 4 kW, potencia calorífica máxima 7,25 kW, COP 3,06 (clase energética A+++) (temperatura del aire exterior 7°C, temperatura de salida del agua 35°C), potencia frigorífica nominal 4 kW, EER 3,45 (temperatura del aire exterior 35°C, temperatura de salida del agua 7°C), formado por una unidad exterior aire-agua HWT-401HW-E, con compresor tipo DC Twin Rotary, con tecnología Inverter, dimensiones 630x800x300 mm, peso 42 kg, presión sonora 37 dBA, un módulo hidrónico de interior HWT-601XWHM3W-E, temperatura de impulsión del agua en calefacción de 20 a 55°C, temperatura de impulsión del agua en refrigeración de 7 a 25°C, resistencia eléctrica de apoyo de 3 kW, dimensiones 720x450x235 mm, peso 27 kg, presión sonora 29 dBA, y control remoto por cable HWS-AMSU51-E, para control de la calefacción de un máximo de dos zonas y de la producción de agua caliente sanitaria, con display digital para visualización de la temperatura ambiente y programación semanal. (material) | 1 | 152303.47 | 152303.470 |
| mt37sve010d | Ud | Válvula de esfera de latón niquelado para roscar de 1". (material) | 2 | 228.46 | 456.920 |
| mt42www080 | Ud | Kit de amortiguadores antivibración de suelo, formado por cuatro amortiguadores de caucho, con sus tornillos, tuercas y arandelas correspondientes. (material) | 1 | 237.04 | 237.040 |
| % | % | Herramienta menor | 2 % | 152997.430 | 3059.949 |
|  |  | Costes directos |  |  | 156057.379 |

## Recursos

**mt42tsb455aa** Ud Equipo aire-agua
Datos técnicos: Coste energético 3069.569 MJ; Emisión de CO2 177.856 kg
Residuos:
- embalaje: re150101 Envases de papel y cartón. (componente de residuo); rendimiento 2.638 kg; Código LER 15 01 01; Masa del elemento 1 kg; Volumen 0.001333 m3
- embalaje: re170201 Madera. (componente de residuo); rendimiento 0.663 kg; Código LER 17 02 01; Masa del elemento 1 kg; Volumen 0.000909 m3

**mt37sve010d** Ud Válvula de esfera de latón niquelado para roscar de 1"
Datos técnicos: Coste energético 843.399 MJ; Emisión de CO2 56.701 kg
Residuos:
- embalaje: re150101 Envases de papel y cartón; rendimiento 0.072 kg
