# Equipo aire-agua, bomba de calor aerotérmica, para producción de agua caliente sanitaria, calefacción y refrigeración

- Propiedad del archivo: CYPE Ingenieros S.A.
- Formato: FIEBDC-3/2016
- Programa: Generador de precios de la construcción. CYPE Ingenieros, S.A.
- Fecha: 23/05/2024
- Ámbito geográfico: México
- Divisa: MXN
- Costes indirectos: 3 %
- Gastos generales: 13 %
- Beneficio industrial: 6 %
- IVA: 16 %

## I Instalaciones

### IC Calefacción, refrigeración, climatización y agua caliente sanitaria

#### ICV Unidades centralizadas para calefacción, refrigeración, climatización y agua caliente sanitaria

**ICV043** Ud Equipo aire-agua, bomba de calor aerotérmica, para producción de agua caliente sanitaria, calefacción y refrigeración.
Equipo aire-agua, bomba de calor aerotérmica, para producción de agua caliente sanitaria, calefacción y refrigeración, modelo Estía All-In-One Mini 55 "TOSHIBA", para gas R-32, alimentación monofásica (230V/50Hz), SCOP 4,53, potencia calorífica nominal 4 kW, potencia calorífica máxima 7,25 kW, COP 5,2 (clase energética A+++) (temperatura del aire exterior 7°C, temperatura de salida del agua 35°C), potencia frigorífica nominal 4 kW, EER 3,45 (temperatura del aire exterior 35°C, temperatura de salida del agua 7°C), formado por una unidad exterior aire-agua HWT-401HW-E, con compresor tipo DC Twin Rotary, con tecnología Inverter, dimensiones 630x800x300 mm, peso 42 kg, presión sonora 37 dBA, un módulo hidrónico de interior con acumulador de agua caliente sanitaria de 210 litros HWT-601F21SM3W-E, temperatura de impulsión del agua en calefacción de 20 a 55°C, temperatura de impulsión del agua en refrigeración de 7 a 25°C, resistencia eléctrica de apoyo de 3 kW, dimensiones 1700x595x670 mm, peso 116 kg, presión sonora 24 dBA, y control remoto por cable HWS-AMSU51-E, para control de la calefacción de un máximo de dos zonas y de la producción de agua caliente sanitaria, con display digital para visualización de la temperatura ambiente y programación semanal. Incluso elementos antivibratorios de suelo. Totalmente montado, conexionado y puesto en marcha por la empresa instaladora para la comprobación de su correcto funcionamiento.
Incluye: Replanteo de la unidad. Colocación y fijación de la unidad y sus accesorios. Conexionado con las redes de conducción de agua, eléctrica y de recogida de condensados. Puesta en marcha.
Criterio de cuantificación de proyecto: Número de unidades previstas, según documentación gráfica de Proyecto.
Criterio de cuantificación de obra: Se medirá el número de unidades realmente ejecutadas según especificaciones de Proyecto.

| Código | Ud | Descripción | Rendimiento | Precio | Importe |
|---|---|---|---|---|---|
| mt42tsb456aa | Ud | Equipo aire-agua, bomba de calor aerotérmica, para producción de agua caliente sanitaria, calefacción y refrigeración, modelo Estía All-In-One Mini 55 "TOSHIBA", para gas R-32, alimentación monofásica (230V/50Hz), SCOP 4,53, potencia calorífica nominal 4 kW, potencia calorífica máxima 7,25 kW, COP 5,2 (clase energética A+++) (temperatura del aire exterior 7°C, temperatura de salida del agua 35°C), potencia frigorífica nominal 4 kW, EER 3,45 (temperatura del aire exterior 35°C, temperatura de salida del agua 7°C), formado por una unidad exterior aire-agua HWT-401HW-E, con compresor tipo DC Twin Rotary, con tecnología Inverter, dimensiones 630x800x300 mm, peso 42 kg, presión sonora 37 dBA, un módulo hidrónico de interior con acumulador de agua caliente sanitaria de 210 litros HWT-601F21SM3W-E, temperatura de impulsión del agua en calefacción de 20 a 55°C, temperatura de impulsión del agua en refrigeración de 7 a 25°C, resistencia eléctrica de apoyo de 3 kW, dimensiones 1700x595x670 mm, peso 116 kg, presión sonora 24 dBA, y control remoto por cable HWS-AMSU51-E, para control de la calefacción de un máximo de dos zonas y de la producción de agua caliente sanitaria, con display digital para visualización de la temperatura ambiente y programación semanal. (material) | 1 | 254886.09 | 254886.090 |
| mt37sve010d | Ud | Válvula de esfera de latón niquelado para roscar de 1". (material) | 2 | 228.46 | 456.920 |
| mt37sve010c | Ud | Válvula de esfera de latón niquelado para roscar de 3/4". (material) | 2 | 137.3 | 274.600 |
| mt42www080 | Ud | Kit de amortiguadores antivibración de suelo, formado por cuatro amortiguadores de caucho, con sus tornillos, tuercas y arandelas correspondientes. (material) | 1 | 237.04 | 237.040 |
| % | % | Herramienta menor | 2 % | 255854.650 | 5117.093 |
|  |  | Costes directos |  |  | 260971.743 |

## Recursos

**mt42tsb456aa** Ud Equipo aire-agua
Datos técnicos: Coste energético 6917.788 MJ; Emisión de CO2 406.213 kg
Residuos:
- embalaje: re150101 Envases de papel y cartón. (componente de residuo); rendimiento 3.04 kg; Código LER 15 01 01; Masa del elemento 1 kg; Volumen 0.001333 m3
- embalaje: re170201 Madera. (componente de residuo); rendimiento 0.713 kg; Código LER 17 02 01; Masa del elemento 1 kg; Volumen 0.000909 m3

**mt37sve010d** Ud Válvula de esfera de latón niquelado para roscar de 1"
Datos técnicos: Coste energético 843.399 MJ; Emisión de CO2 56.701 kg
Residuos:
- embalaje: re150101 Envases de papel y cartón; rendimiento 0.072 kg

**mt37sve010c** Ud Válvula de esfera de latón niquelado para roscar de 3/4"
Datos técnicos: Coste energético 720.409 MJ; Emisión de CO2 48.441 kg
Residuos:
- embalaje: re150101 Envases de papel y cartón; rendimiento 0.072 kg
