# Colector para calefacción y refrigeración por suelo radiante

- Propiedad del archivo: CYPE INGENIEROS, S.A.
- Formato: FIEBDC-3/2002
- Ámbito geográfico: México
- Divisa: MXN
- Costes indirectos: 3.00 %
- Gastos generales: 13.00 %
- Beneficio industrial: 6.00 %
- IVA: 16.00 %

## I Instalaciones

### IC Calefacción, refrigeración, climatización y agua caliente sanitaria

#### ICE Emisores por agua para calefacción y refrigeración

**ICE100** Ud Colector para calefacción y refrigeración por suelo radiante.
Colector premontado de poliamida reforzada, modelo Vario M "UPONOR IBERIA", para 4 circuitos, compuesto de conexiones principales de 1", ramales de 3/4", termómetros, purgadores manuales, llave de llenado, llave de vaciado, caudalímetros, tapones terminales y soportes, racores hembra de 16 mm x 3/4" eurocono, modelo Vario, válvulas de esfera para cierre del circuito del colector, modelo Vario, curvatubos de plástico, modelo Fix, montado en armario de acero galvanizado, de 80x550x730 mm, modelo Vario IW con puerta, modelo Vario IW S. Totalmente montado, conexionado y probado.
Incluye: Replanteo del emplazamiento del colector. Colocación del armario para el colector. Colocación del colector. Conexión de las tuberías al colector. Conexión del colector a la red de distribución interior o a la caldera.
Criterio de cuantificación de proyecto: Número de unidades previstas, según documentación gráfica de Proyecto.
Criterio de cuantificación de obra: Se medirá el número de unidades realmente ejecutadas según especificaciones de Proyecto.

| Código | Ud | Descripción | Rendimiento | Precio | Importe |
|---|---|---|---|---|---|
| mt37alu009J | Ud | Colector premontado de poliamida reforzada, modelo Vario M "UPONOR IBERIA", para 4 circuitos, compuesto de conexiones principales de 1", ramales de 3/4", termómetros, purgadores manuales, llave de llenado, llave de vaciado, caudalímetros, tapones terminales y soportes. (material) | 1.000 | 7736.91 | 7736.91 |
| mt37alu005r | Ud | Racor hembra de 16 mm x 3/4" eurocono, modelo Vario "UPONOR IBERIA". (material) | 8.000 | 154.51 | 1236.08 |
| mt37alu082d | Ud | Válvula de esfera para cierre del circuito del colector de 1" de diámetro, modelo Vario "UPONOR IBERIA". (material) | 2.000 | 743.22 | 1486.44 |
| mt37alu015d | Ud | Curvatubos de plástico, modelo Fix "UPONOR IBERIA". (material) | 8.000 | 50.75 | 406.00 |
| mt37alu031s | Ud | Armario de acero galvanizado, de 80x550x730 mm, modelo Vario IW "UPONOR IBERIA", para colector de 2 a 4 salidas, regulable en altura, con barra curvatubos. (material) | 1.000 | 2965.93 | 2965.93 |
| mt37alu032s | Ud | Puerta bloqueable para armario de acero, acabado pintado color blanco RAL 9010, de 500x730 mm, modelo Vario IW S "UPONOR IBERIA". (material) | 1.000 | 3665.35 | 3665.35 |
| mo004 | h | Oficial calefactor. (mano de obra) | 2.199 | 123.28 | 271.09 |
| mo103 | h | Ayudante calefactor. (mano de obra) | 2.199 | 72.91 | 160.33 |
| % | % | Herramienta menor | 2 % | 17928.13 | 358.56 |
|  |  | Costes directos |  |  | 18286.69 |
