# Sistema de calefacción y refrigeración por suelo radiante de baja altura, con capa de mortero

- Propiedad del archivo: CYPE INGENIEROS, S.A.
- Formato: FIEBDC-3/2002
- Ámbito geográfico: México
- Divisa: MXN
- Costes indirectos: 3.00 %
- Gastos generales: 13.00 %
- Beneficio industrial: 6.00 %
- IVA: 16.00 %

## I Instalaciones

### IC Calefacción, refrigeración, climatización y agua caliente sanitaria

#### ICE Emisores por agua para calefacción y refrigeración

**ICE130** m² Sistema de calefacción y refrigeración por suelo radiante de baja altura, con capa de mortero.
Sistema de calefacción por suelo radiante de baja altura "UPONOR IBERIA", compuesto por, banda de espuma de polietileno (PE), de 60x8 mm, modelo Minitec, panel portatubos de poliestireno, válido para tubo de 9,9 mm de diámetro, con lámina autoadhesiva, de 1120x720 mm y 12 mm de altura total, modelo Minitec, tubo de polietileno reticulado (PE-Xa) con barrera de oxígeno (EVOH), de 9,9 mm de diámetro exterior y 1,1 mm de espesor, modelo Minitec Comfort Pipe y mortero autonivelante, "UPONOR IBERIA", con resistencia a compresión de 20 N/mm², resistencia a flexión de 4 N/mm², de 15 mm de espesor. Totalmente montado, conexionado y probado.
Incluye: Preparación y limpieza de la superficie de apoyo. Replanteo de la instalación. Fijación del zócalo perimetral. Colocación de los paneles. Replanteo de la tubería. Colocación y fijación de las tuberías. Colado y extendido de la capa de mortero autonivelante.
Criterio de cuantificación de proyecto: Superficie útil, medida según documentación gráfica de Proyecto.
Criterio de cuantificación de obra: Se medirá la superficie realmente ejecutada según especificaciones de Proyecto.

| Código | Ud | Descripción | Rendimiento | Precio | Importe |
|---|---|---|---|---|---|
| mt17epu026d | m | Banda de espuma de polietileno (PE), de 60x8 mm, modelo Minitec "UPONOR IBERIA". (material) | 0.600 | 66.97 | 40.18 |
| mt17epu015d | m² | Panel portatubos de poliestireno, válido para tubo de 9,9 mm de diámetro, con lámina autoadhesiva, de 1120x720 mm y 12 mm de altura total, modelo Minitec "UPONOR IBERIA", paso del tubo múltiplo de 5 cm. (material) | 1.000 | 1319.76 | 1319.76 |
| mt37tpu017d | m | Tubo de polietileno reticulado (PE-Xa) con barrera de oxígeno (EVOH), de 9,9 mm de diámetro exterior y 1,1 mm de espesor, modelo Minitec Comfort Pipe, "UPONOR IBERIA", según ISO 15875-2. (material) | 10.000 | 59.02 | 590.20 |
| mt09mal020a | m³ | Mortero autonivelante, con resistencia a compresión de 20 N/mm², resistencia a flexión de 4 N/mm², a base de sulfato cálcico, para espesores de 2,5 a 7,0 cm, usado en nivelación de pisos. (material) | 0.015 | 3810.58 | 57.16 |
| mt08aaa010a | m³ | Agua. (material) | 0.004 | 22.86 | 0.09 |
| mq06pym020 | h | Mezcladora-bombeadora para morteros autonivelantes. (maquinaria) | 0.058 | 169.49 | 9.83 |
| mo004 | h | Oficial calefactor. (mano de obra) | 0.921 | 123.28 | 113.54 |
| mo103 | h | Ayudante calefactor. (mano de obra) | 0.921 | 72.91 | 67.15 |
| mo031 | h | Oficial aplicador de mortero autonivelante. (mano de obra) | 0.069 | 119.98 | 8.28 |
| mo069 | h | Ayudante aplicador de mortero autonivelante. (mano de obra) | 0.069 | 73.05 | 5.04 |
| % | % | Herramienta menor | 2 % | 2211.23 | 44.22 |
|  |  | Costes directos |  |  | 2255.45 |
